# BV Artemed OG 1 bis 3
Angebotsaufforderung (GAEB DA XML 3.3, DA83)
Währung: EUR
Erstellt mit: CaliforniaX by G&W Software AG, CaliforniaX V23.3.04, 20.09.2026

## T E C H N I S C H E V O R B E M E R K U N G E N
T E C H N I S C H E  V O R B E M E R K U N G E N
 für die Ausführung von haustechnischen Anlagen

1.1  Während der gesamten Erstellungszeit des
  Bauwerkes bis zur Abnahme hat der jeweilige
  bauleitende Sachbearbeiter auf Anforderung
  für Besprechungen zur Verfügung zu stehen.

1.2  Die Koordinierung der einzelnen Gewerke hat
  zwischen den Ausführenden zu erfolgen.
  Entstehen durch mangelnde Koordination
  Umänderungsarbeiten, gehen diese zu Lasten
  des AN.

1.3  Eventuell erforderliche Zwischengerüste und
  Arbeitsplattformen, auch über 2,00 m Höhe sind,
  ohne Vergütung, selbst zu erstellen. Die
  Unfallverhütungsvorschriften sind einzuhalten.

1.4  Die Beseitigung von Verunreinigungen und des
  Bauschuttes hat wenn erforderlich, täglich zu
  erfolgen.

1.5  Alle erforderlichen bau- und sicherheitstechnischen
  Genehmigungen und Anmeldungen, Prüfung und
  Abnahmen haben durch den Auftragnehmer zu
  erfolgen. Alle hierzu geforderten Unterlagen sind
  anzufertigen und rechtzeitig einzureichen. Eine
  zusätzliche Vergütung erfolgt  nicht.

1.6  Alle erforderlichen Maßnahmen und Auflagen der
  Branddirektion bzw. des Amtes für Umweltschutz sind
  zu berücksichtigen. Es obliegt dem Auftragnehmer,
  sich eingehend zu informieren.

1.7  Werden bis zum Zeitpunkt der Ausführung
  technische Verbesserungen von Anlageteilen bekannt,
  ist der AG angehalten, davon Mitteilung zu machen.

1.8  Alle Maßnahmen für einen erhöhten Schallschutz
  nach DIN  4109 sind zu beachten. Alle Angaben über
  Lautstärke an Maschinen müssen der DIN 45632
  entsprechen.

1.9  Zur Befestigung dürfen grundsätzlich nur gebohrte
  Metalldübel verwendet werden. Es ist darauf zu
  achten, dass bei Arbeiten des AN keine Beschädigungen
  an bauseitigen Anlageteilen auftreten. Die erforderliche
  Maßnahmen werden nicht gesondert vergütet.

1.10 Baunebenarbeiten wie Gerätesockel, Fundamente
  etc. sind vor Montagebeginn rechtzeitig anzugeben.

1.11 Alle Einrichtungsgegenstände sind bis zur
  Abnahme gegen Verschmutzung und Beschädigung
  zu schützen. Beschädigte Gegenstände sind
  auszuwechseln.

1.12 Wasserdruckproben sind, falls erforderlich,
  strang- oder gruppenweise vorzunehmen. Mehrkosten
  sind in die Einheitspreise einzurechnen.

1.13 Einregulierung der einzelnen Steigstränge und
  Heizkreise, sowie der Warmwasserversorgung ist
  durchzuführen. Die Einstellung der Drosselorgane
  erfolgt eigenverantwortlich.

1.14 In das Entwässerungssystem sind ausreichend
  Reinigungsöffnungen nach DIN 1986 einzubauen,
  auch wenn dies im Ausführungsplan nicht vermerkt ist.
  Die Kanaldimensionen sind zu überprüfen. Eine
  Regenwasserspende von 300 l/s pro ha ist zugrunde
  zu legen.

1.15 Der AN ist verpflichtet, vor Bestellung bzw.
  Anlieferung der Heizkörper und Geräte durch
  örtliches Maß nehmen zu prüfen, ob die Gegenstände
  unterzubringen sind. Unstimmigkeiten sind dem
  Planungsbüro sofort mitzuteilen.

1.16 Freistehende Rohrleitungen sind bei
  Arbeitsunterbrechung oder bis zur Übergabe an den
  nachfolgende Unternehmer so zu schützen, dass keine
  Beschädigung auftreten kann. Anschlussstellen sind
  mittels Verschlussstopfen zu sichern.

1.17 Sämtliche Anschlüsse an bestehende Leitungen
  sind herzustellen und werden nicht gesondert vergütet,
  sofern diese nicht ausgeschrieben sind.

1.18 Schlitze und Aussparungen für Verteil- und
  Anschlussleitungen hat der Auftragnehmer selbst
  herzustellen, auch wenn keine Position im LV
  vorhanden ist.

1.19 Leitungen sind so zu verlegen, dass diese
  restlos entleert werden können, notfalls sind T-Stücke
  einzubauen.

1.20 Die Verlegung der Leitungen hat so zu erfolgen,
  dass die Wärmeausdehnung berücksichtigt ist.
  Fixpunkte sind an technisch begründeten Stellen
  einzubauen. Kompensatoren sind mit der notwendigen
  Vorspannung zu montieren und mit einer Revisionstüre
  zu versehen.

1.21 Der Wasserdruck ist zur Überprüfung beim
  zuständigen Versorgungsunternehmen zu erfragen.
  Vom Auftragnehmer  ist dann zu prüfen, ob eine
  Druckerhöhungsanlage  erforderlich ist.

1.22 Der Auftragnehmer hat sich über die Wasserbeschaffenheit zu informieren und entsprechendes
  Rohrmaterial oder Werkstoffe zu verwenden. Bei
  Änderungen gegenüber dem LV ist das Planungsbüro
  rechtzeitig zu  verständigen.

1.23 Alle Aggregate, Armaturen, Behälter, Kessel, Schieber usw.
  sind mit Flanschenverbindungen bzw. Verschraubungen einschl.
  Gegenflanschen, Schrauben, Dichtungen, bezogen auf ihre
  Nennweite und Nenndruck anzubieten, auch wenn darauf nicht
  besonders hingewiesen wird.

1.24 Alle Materialien sind mit Lieferung und Montage anzubieten,
  auch wenn darauf nicht besonders hingewiesen wird, mit
  Ausnahme der Positionen, in denen ausdrücklich beschrieben ist,
  entweder nur liefern oder nur einbauen.

1.25 Für Decken- und Wandbefestigungen darf ausschließlich nur
  gebohrt werden; es dürfen nur Stahldübel zum Einbau kommen.

1.26 Sämtliche mit Strom zu versorgende Geräte sind vom
  Auftragnehmer betriebsfertig anzuklemmen.

1.27 Die E-Versorgung erfolgt bauseits.

1.28 Die Werkstattplanung beinhaltet:
        -  Planerstellung mittels CAD (Datenaustauschformat:
  DXF oder DWG. sowie  PDF-Dateien),
        -  Erstellung aller Schnitte und Ansichten im Maßstab
  1:20 bis 1:10 mit eingetragener Schnittführung,
        -  Erstellung der Details
        -  Erstellen aller notwendigen Berechnungen
  (bauphysikalisch und technisch), die zur Erfüllung
  der geforderten Leistung dienen; statische Berechnungen sind
  hiervon ausgenommen - sie werden gemäß gesonderter Position
  abgerechnet.
  Alle Werkpläne sind in einem Planverzeichnis zu verwalten.
  Aus diesem müssen Art, Ort, LV-Position und
  Zeichnungsnummer und Index mit letztem Änderungsdatum
  ersichtlich sein.

## LV Hei+Sani Zentrale UG LP6 fi
Datum: 20.09.2026

### 1 UG für BA1-3

#### 1.1 Sanierungsarbeiten im Bereich der Zentralen Sanitär

##### 1.1.1 KG 410 Abwasser-, Wasser-, Gasanlagen

###### 1.1.1.1 KG 412 Trinkwasserinstallation

*Hinweis: Hinweis zur Druckprobe Trinkwasser und Rohrmaterial*
Hinweis zur Druckprobe Trinkwasser und Rohrmaterial
Aus hygienischen Gründen sind Druckproben und
Teildruckproben mit Druckluft durchzuführen,
wenn nicht sicher gestellt werden kann, dass die
entsprechende Trinkwasseranlage innerhalb
14 Tage nach der Druckprobe in Betrieb genommen wird.

*Hinweis: Vorbeschrieb Edelstahl Trinkwasser*
Vorbeschrieb Edelstahl Trinkwasser

Edelstahl Rohrleitungssystem in den Abmessungen
d = 12 bis 108 mm aus nichtrostendem Cr-Ni-Mo Stahl,
Werkstoff Nr.: 1.4401 nach DIN EN 10088.
Systemprüfzeichen vom DVGW: DW-8501AT2552 für
Trinkwasserinstallationssysteme nach DIN 1988, geprüft
nach DVGW Arbeitsblatt W 534: Ausgabe Mai 2004 mit dem
Nachweis der Zwangsundichtigkeit in unverpresstem
Zustand, herstellen mit

Systemkomponenten:
Edelstahl Systemrohre 1.4401 (Cr-Ni-Mo Stahl),
d = 12 bis 108 mm geprüft nach DVGW Arbeitsblatt
GW 541 und Werksnorm, erhöhter Molybdängehalt von
mindestens 2,2%, mit zusätzlich innen geglätteter
Schweißnaht, lösungsgeglüht und blankgeglüht zur
Erhöhung der Korrosionssicherheit, frei von
lackbenetzungsstörenden Substanzen (LABS-frei bzw.
silikonfrei), biegbar, Rohrenden hygienisch verschlossen.

Edelstahl Pressfittings d = 12 bis 54 mm, aus
Cr-Ni-Mo-Stahl, Werkstoff Nr.:1.4401 mit Pressindikator,
hygieneunterstützendem Verschlussstopfen und
Konturdichtringen aus Butylkautschuk (CIIR), schwarz.
Hygieneanforderungen wie z. B. KTW-Empfehlung BGA und
DVGW W 270. Die Fittings sind zur Verbesserung der
Korrosionsbeständigkeit lösungsgeglüht und blankgeglüht.

Edelstahl Pressfittings d = 76,1 bis 108 mm aus
Cr-Ni-Mo-Stahl, Werkstoff Nr.: 1.4401 mit
Pressindikator, hygieneunterstützendem Verschlussstopfen
und Rundschnurdichtring aus Butylkautschuk (CIIR), schwarz.
Der Dichtring erfüllt alle Hygieneanforderungen wie z. B.
KTW-Empfehlung BGA und DVGW W 270. Die Fittings
sind zur Verbesserung der Korrosionsbeständigkeit
lösungsgeglüht und blankgeglüht.

Die Rohre und Fittings und Dichtungen sind zugelassen
für die Desinfektion von Trinkwasser lt. §11
Trinkwasserverordnung 2001, gemäß der Liste der
Aufbereitungsstoffe und Desinfektionsverfahren nach
§11 der Trinkwasserverordnung 2001.

Die Verarbeitung und Verlegung ist nach DIN 1988, den
herstellerspezifischen Vorschriften sowie der Einhaltung
einschlägiger Normen durchzuführen.
Die herstellerspezifischen Eigenschaften sind durch
einen Nachweis zu bestätigen.
Dichtheitsprüfung und Spülen nach DIN 1988 oder ZVSHK-
Merkblatt.

Rohrleitung liefern und komplett montieren in den Abmessungen:

**1.1.1.1.1 Edelstahl Systemrohr CrNiMo DN80**
Edelst.Mapress DN 80

Edelstahl Systemrohr CrNiMo
Technische Eigenschaften
- Werkstoff: CrNiMo-Stahl 1,4401 (DIN EN 10088)
- Oberflächenrauheit: 1,5 µm
- Spezifische Wärmekapazität (J/(kg·K)): 500 J/(kg·K)
- Wärmeausdehnung (mm/(m·K)): 0,0165 mm/(m·K)
- Wärmeleitfähigkeit Rohr (W/(m·K)): 15 W/(m·K)
- Länge: 6 m
- Außendurchmesser: 88,9 mm
- Innendurchmesser: 84,9 mm
- DN / Nennweite: 80
- Wanddicke: 2 mm
- Nettogewicht: 4,352 kg
Fabrikat:
Typ: Edelstahl
Menge: 34,000 m

**1.1.1.1.2 Edelstahl Systemrohr CrNiMo DN 65**
Edelstahl Systemrohr CrNiMo

Technische Eigenschaften
- Werkstoff: CrNiMo-Stahl 1,4401 (DIN EN 10088)
- Oberflächenrauheit: 1,5 µm
- Spezifische Wärmekapazität (J/(kg·K)): 500 J/(kg·K)
- Wärmeausdehnung (mm/(m·K)): 0,0165 mm/(m·K)
- Wärmeleitfähigkeit Rohr (W/(m·K)): 15 W/(m·K)
- Länge: 6 m
- Außendurchmesser: 76,1 mm
- Innendurchmesser: 72,1 mm
- DN / Nennweite: 65
- Wanddicke: 2 mm
- Nettogewicht: 3,711 kg
Fabrikat:
Typ: Edelstahl
Menge: 44,000 m

**1.1.1.1.3 Edelstahl Systemrohr CrNiMo DN50**
Edelstahl Systemrohr CrNiMo

Technische Eigenschaften
- Werkstoff: CrNiMo-Stahl 1,4401 (DIN EN 10088)
- Oberflächenrauheit: 1,5 µm
- Spezifische Wärmekapazität (J/(kg·K)): 500 J/(kg·K)
- Wärmeausdehnung (mm/(m·K)): 0,0165 mm/(m·K)
- Wärmeleitfähigkeit Rohr (W/(m·K)): 15 W/(m·K)
- Länge: 6 m
- Außendurchmesser: 54 mm
- Innendurchmesser: 51 mm
- DN / Nennweite: 50
- Wanddicke: 1,5 mm
- Nettogewicht: 1,971 kg
Fabrikat:
Typ: Edelstahl
Menge: 55,000 m

**1.1.1.1.4 Edelstahl Systemrohr CrNiMo DN40**
Edelstahl Systemrohr CrNiMo

Technische Eigenschaften
- Werkstoff: CrNiMo-Stahl 1,4401 (DIN EN 10088)
- Oberflächenrauheit: 1,5 µm
- Spezifische Wärmekapazität (J/(kg·K)): 500 J/(kg·K)
- Wärmeausdehnung (mm/(m·K)): 0,0165 mm/(m·K)
- Wärmeleitfähigkeit Rohr (W/(m·K)): 15 W/(m·K)
- Länge: 6 m
- Außendurchmesser: 42 mm
- Innendurchmesser: 39 mm
- DN / Nennweite: 40
- Wanddicke: 1,5 mm
- Nettogewicht: 1,520 kg
Fabrikat:
Typ: Edelstahl
Menge: 75,000 m

**1.1.1.1.5 Edelstahl Systemrohr CrNiMo DN32**
Edelstahl Systemrohr CrNiMo

Technische Eigenschaften
- Werkstoff: CrNiMo-Stahl 1,4401 (DIN EN 10088)
- Oberflächenrauheit: 1,5 µm
- Spezifische Wärmekapazität (J/(kg·K)): 500 J/(kg·K)
- Wärmeausdehnung (mm/(m·K)): 0,0165 mm/(m·K)
- Wärmeleitfähigkeit Rohr (W/(m·K)): 15 W/(m·K)
- Länge: 6 m
- Außendurchmesser: 35 mm
- Innendurchmesser: 32 mm
- DN / Nennweite: 32
- Wanddicke: 1,5 mm
- Nettogewicht: 1,258 kg
Fabrikat:
Typ: Edelstahl
Menge: 68,000 m

**1.1.1.1.6 Edelstahl Systemrohr CrNiMo DN25**
Edelstahl Systemrohr CrNiMo
Technische Eigenschaften
- Werkstoff: CrNiMo-Stahl 1,4401 (DIN EN 10088)
- Oberflächenrauheit: 1,5 µm
- Spezifische Wärmekapazität (J/(kg·K)): 500 J/(kg·K)
- Wärmeausdehnung (mm/(m·K)): 0,0165 mm/(m·K)
- Wärmeleitfähigkeit Rohr (W/(m·K)): 15 W/(m·K)
- Länge: 6 m
- Außendurchmesser: 28 mm
- Innendurchmesser: 25,6 mm
- DN / Nennweite: 25
- Wanddicke: 1,2 mm
- Nettogewicht: 0,805 kg
Fabrikat:
Typ: Edelstahl
Menge: 52,000 m

**1.1.1.1.7 Edelstahl Systemrohr CrNiMo DN20**
Edelstahl Systemrohr CrNiMo
Technische Eigenschaften
- Werkstoff: CrNiMo-Stahl 1,4401 (DIN EN 10088)
- Oberflächenrauheit: 1,5 µm
- Spezifische Wärmekapazität (J/(kg·K)): 500 J/(kg·K)
- Wärmeausdehnung (mm/(m·K)): 0,0165 mm/(m·K)
- Wärmeleitfähigkeit Rohr (W/(m·K)): 15 W/(m·K)
- Länge: 6 m
- Außendurchmesser: 22 mm
- Innendurchmesser: 19,6 mm
- DN / Nennweite: 20
- Wanddicke: 1,2 mm
- Nettogewicht: 0,625 kg
Fabrikat:
Typ: Edelstahl
Menge: 45,000 m

**1.1.1.1.8 Edelstahl Systemrohr CrNiMo DN15**
Edelstahl Systemrohr CrNiMo
Technische Eigenschaften
- Werkstoff: CrNiMo-Stahl 1,4401 (DIN EN 10088)
- Oberflächenrauheit: 1,5 µm
- Spezifische Wärmekapazität (J/(kg·K)): 500 J/(kg·K)
- Wärmeausdehnung (mm/(m·K)): 0,0165 mm/(m·K)
- Wärmeleitfähigkeit Rohr (W/(m·K)): 15 W/(m·K)
- Länge: 6 m
- Außendurchmesser: 18 mm
- Innendurchmesser: 16 mm
- DN / Nennweite: 15
- Wanddicke: 1 mm
- Nettogewicht: 0,425 kg
Fabrikat:
Typ: Edelstahl
Menge: 40,000 m

**1.1.1.1.9 Edelstahl Systemrohr CrNiMo DN12**
Edelstahl Systemrohr CrNiMo

Technische Eigenschaften
- Werkstoff: CrNiMo-Stahl 1,4401 (DIN EN 10088)
- Oberflächenrauheit: 1,5 µm
- Spezifische Wärmekapazität (J/(kg·K)): 500 J/(kg·K)
- Wärmeausdehnung (mm/(m·K)): 0,0165 mm/(m·K)
- Wärmeleitfähigkeit Rohr (W/(m·K)): 15 W/(m·K)
- Länge: 6 m
- Außendurchmesser: 15 mm
- Innendurchmesser: 13 mm
- DN / Nennweite: 12
- Wanddicke: 1 mm
- Nettogewicht: 0,351 kg
Fabrikat:
Typ: Edelstahl
Menge: 20,000 m

*Hinweis: Formstücke*
Formstücke
aus Stahl nichtrostend, Werkstoff Nr. 1.4401 nach DIN 17455,
DVGW-Prüfzeichen Formstücke als Zulage zur Rohrposition,
gleichweit  oder reduziert, alle Winkelgrade

*Hinweis: Formstücke*
Formstücke
aus Stahl nichtrostend,
Werkstoff Nr. 1.4401 nach DIN 17455, DVGW-Prüfzeichen
Formstücke als Zulage zur Rohrposition
gleichweit  oder reduziert, alle Winkelgrade

*Hinweis: Edelstahl Bogen*

**1.1.1.1.10 Edelstahl Bogen DN12 alle Gradzahlen**
Edelstahl Bogen
Verwendungszwecke
- Für Haustechnik, Industrie und Schiffbau
Eigenschaften
- Unverpresst undicht
- Dichtring aus CIIR schwarz
- Pressindikator
- Pressmuffe mit transparentem Schutzstopfen
Technische Eigenschaften
- Werkstoff: CrNiMo-Stahl 1,4401 (DIN EN 10088)
- Länge: 3 cm
- Außendurchmesser: 15 mm
- DN / Nennweite: 12
- Z-Maß: 1 cm
- Nettogewicht: 0,045 kg

Typ: Edelstahl
Menge: 18,000 St

**1.1.1.1.11 Edelstahl Bogen DN15alle Gradzahlen**
Edelstahl Bogen
Verwendungszwecke
- Für Haustechnik, Industrie und Schiffbau
Eigenschaften
- Unverpresst undicht
- Dichtring aus CIIR schwarz
- Pressindikator
- Pressmuffe mit transparentem Schutzstopfen
Technische Eigenschaften
- Werkstoff: CrNiMo-Stahl 1,4401 (DIN EN 10088)
- Länge: 3,2 cm
- Außendurchmesser: 18 mm
- DN / Nennweite: 15
- Z-Maß: 1,1 cm
- Nettogewicht: 0,071 kg
Typ: Edelstahl
Menge: 34,000 St

**1.1.1.1.12 Edelstahl Bogen DN20 alle Gradzahlen**
Edelstahl Bogen
Verwendungszwecke
- Für Haustechnik, Industrie und Schiffbau
Eigenschaften
- Unverpresst undicht
- Dichtring aus CIIR schwarz
- Pressindikator
- Pressmuffe mit transparentem Schutzstopfen
Technische Eigenschaften
- Werkstoff: CrNiMo-Stahl 1,4401 (DIN EN 10088)
- Länge: 3,2 cm
- Außendurchmesser: 22 mm
- DN / Nennweite: 20
- Z-Maß: 1,1 cm
- Nettogewicht: 0,071 kg
Typ: Edelstahl
Menge: 38,000 St

**1.1.1.1.13 Edelstahl Bogen DN25 alle Gradzahlen**
Edelstahl Bogen
Verwendungszwecke
- Für Haustechnik, Industrie und Schiffbau
Eigenschaften
- Unverpresst undicht
- Dichtring aus CIIR schwarz
- Pressindikator
- Pressmuffe mit transparentem Schutzstopfen
Technische Eigenschaften
- Werkstoff: CrNiMo-Stahl 1,4401 (DIN EN 10088)
- Länge: 3,6 cm
- Außendurchmesser: 28 mm
- DN / Nennweite: 25
- Z-Maß: 1,3 cm
- Nettogewicht: 0,092 kg
Typ: Edelstahl
Menge: 32,000 St

**1.1.1.1.14 Edelstahl Bogen DN32 alle Gradzahlen**
Edelstahl Bogen
Verwendungszwecke
- Für Haustechnik, Industrie und Schiffbau
Eigenschaften
- Unverpresst undicht
- Dichtring aus CIIR schwarz
- Pressindikator
- Pressmuffe mit transparentem Schutzstopfen
Technische Eigenschaften
- Werkstoff: CrNiMo-Stahl 1,4401 (DIN EN 10088)
- Länge: 3,2 cm
- Außendurchmesser: 35 mm
- DN / Nennweite: 32
- Z-Maß: 0,6 cm
- Nettogewicht: 0,107 kg
Typ: Edelstahl
Menge: 66,000 St

**1.1.1.1.15 Edelstahl Bogen DN40 alle Gradzahlen**
Edelstahl Bogen
Verwendungszwecke
- Für Haustechnik, Industrie und Schiffbau
Eigenschaften
- Unverpresst undicht
- Dichtring aus CIIR schwarz
- Pressindikator
- Pressmuffe mit transparentem Schutzstopfen
Technische Eigenschaften
- Werkstoff: CrNiMo-Stahl 1,4401 (DIN EN 10088)
- Länge: 3,7 cm
- Außendurchmesser: 42 mm
- DN / Nennweite: 40
- Z-Maß: 0,7 cm
- Nettogewicht: 0,149 kg
Typ: Edelstahl
Menge: 66,000 St

**1.1.1.1.16 Edelstahl Bogen DN50 alle Gradzahlen**
Edelstahl Bogen
Verwendungszwecke
- Für Haustechnik, Industrie und Schiffbau
Eigenschaften
- Unverpresst undicht
- Dichtring aus CIIR schwarz
- Pressindikator
- Pressmuffe mit transparentem Schutzstopfen
Technische Eigenschaften
- Werkstoff: CrNiMo-Stahl 1,4401 (DIN EN 10088)
- Länge: 4,4 cm
- Außendurchmesser: 54 mm
- DN / Nennweite: 50
- Z-Maß: 0,9 cm
- Nettogewicht: 0,222 kg
Typ: Edelstahl
Menge: 72,000 St

**1.1.1.1.17 Edelstahl Bogen DN65 alle Gradzahlen**
Edelstahl Bogen
Verwendungszwecke
- Für Haustechnik, Industrie und Schiffbau
Eigenschaften
- Unverpresst undicht
- Dichtring aus CIIR schwarz
- Pressindikator
- Pressmuffe mit transparentem Schutzstopfen
Technische Eigenschaften
- Werkstoff: CrNiMo-Stahl 1,4401 (DIN EN 10088)
- Länge: 7,5 cm
- Außendurchmesser: 76,1 mm
- DN / Nennweite: 65
- Z-Maß: 2,2 cm
- Nettogewicht: 0,688 kg
Typ: Edelstahl
Menge: 35,000 St

**1.1.1.1.18 Edelstahl Bogen DN 80 alle Gradzahlen**
Edelstahl Bogen
Verwendungszwecke
- Für Haustechnik, Industrie und Schiffbau
Eigenschaften
- Unverpresst undicht
- Dichtring aus CIIR schwarz
- Pressindikator
- Pressmuffe mit transparentem Schutzstopfen
Technische Eigenschaften
- Werkstoff: CrNiMo-Stahl 1,4401 (DIN EN 10088)
- Länge: 8,5 cm
- Außendurchmesser: 88,9 mm
- DN / Nennweite: 80
- Z-Maß: 2,5 cm
- Nettogewicht: 0,915 kg
Typ: Edelstahl
Menge: 38,000 St

*Hinweis: Edelstahl T-Stücke*

**1.1.1.1.19 Edelstahl T-Stück DN12 alle Gradzahlen / Abzweige**
Edelstahl T-Stück
Verwendungszwecke
- Für Haustechnik, Industrie und Schiffbau
Eigenschaften
- Unverpresst undicht
- Dichtring aus CIIR schwarz
- Pressindikator
- Pressmuffe mit transparentem Schutzstopfen
Technische Eigenschaften
- Werkstoff: CrNiMo-Stahl 1,4401 (DIN EN 10088)
- Länge: 6,4 cm
- Außendurchmesser: 15 mm
- DN / Nennweite: 12
- Z-Maß: 1,2 cm
- Nettogewicht: 0,067 kg

Typ: Edelstahl
Menge: 12,000 St

**1.1.1.1.20 Edelstahl T-Stück DN15 alle Gradzahlen / Abzweige**
Edelstahl T-Stück
Verwendungszwecke
- Für Haustechnik, Industrie und Schiffbau
Eigenschaften
- Unverpresst undicht
- Dichtring aus CIIR schwarz
- Pressindikator
- Pressmuffe mit transparentem Schutzstopfen
Technische Eigenschaften
- Werkstoff: CrNiMo-Stahl 1,4401 (DIN EN 10088)
- Länge: 6,8 cm
- Außendurchmesser: 18 mm
- DN / Nennweite: 15
- Z-Maß: 1,4 cm
- Nettogewicht: 0,086 kg
Typ: Edelstahl
Menge: 22,000 St

**1.1.1.1.21 Edelstahl T-Stück DN20 alle Gradzahlen / Abzweige**
Edelstahl T-Stück
Verwendungszwecke
- Für Haustechnik, Industrie und Schiffbau
Eigenschaften
- Unverpresst undicht
- Dichtring aus CIIR schwarz
- Pressindikator
- Pressmuffe mit transparentem Schutzstopfen
Technische Eigenschaften
- Werkstoff: CrNiMo-Stahl 1,4401 (DIN EN 10088)
- Länge: 7,4 cm
- Außendurchmesser: 22 mm
- DN / Nennweite: 20
- Z-Maß: 1,6 cm
- Nettogewicht: 0,114 kg

Typ: Edelstahl
Menge: 24,000 St

**1.1.1.1.22 Edelstahl T-Stück DN25 alle Gradzahlen / Abzweige**
Edelstahl T-Stück
Verwendungszwecke
- Für Haustechnik, Industrie und Schiffbau
Eigenschaften
- Unverpresst undicht
- Dichtring aus CIIR schwarz
- Pressindikator
- Pressmuffe mit transparentem Schutzstopfen
Technische Eigenschaften
- Werkstoff: CrNiMo-Stahl 1,4401 (DIN EN 10088)
- Länge: 8,4 cm
- Außendurchmesser: 28 mm
- DN / Nennweite: 25
- Z-Maß: 1,9 cm
- Nettogewicht: 0,144 kg
Typ: Edelstahl
Menge: 27,000 St

**1.1.1.1.23 Edelstahl T-Stück DN32 alle Gradzahlen / Abzweige**
Edelstahl T-Stück
Verwendungszwecke
- Für Haustechnik, Industrie und Schiffbau
Eigenschaften
- Unverpresst undicht
- Dichtring aus CIIR schwarz
- Pressindikator
- Pressmuffe mit transparentem Schutzstopfen
Technische Eigenschaften
- Werkstoff: CrNiMo-Stahl 1,4401 (DIN EN 10088)
- Länge: 10 cm
- Außendurchmesser: 35 mm
- DN / Nennweite: 32
- Z-Maß: 2,4 cm
- Nettogewicht: 0,200 kg
Typ: Edelstahl
Menge: 44,000 St

**1.1.1.1.24 Edelstahl T-Stück DN40 alle Gradzahlen / Abzweige**
Edelstahl T-Stück
Verwendungszwecke
- Für Haustechnik, Industrie und Schiffbau
Eigenschaften
- Unverpresst undicht
- Dichtring aus CIIR schwarz
- Pressindikator
- Pressmuffe mit transparentem Schutzstopfen
Technische Eigenschaften
- Werkstoff: CrNiMo-Stahl 1,4401 (DIN EN 10088)
- Länge: 11,4 cm
- Außendurchmesser: 42 mm
- DN / Nennweite: 40
- Z-Maß: 2,7 cm
- Nettogewicht: 0,281 kg
Typ: Edelstahl
Menge: 32,000 St

**1.1.1.1.25 Edelstahl T-Stück DN50 alle Gradzahlen / Abzweige**
Edelstahl T-Stück egal
Verwendungszwecke
- Für Haustechnik, Industrie und Schiffbau
Eigenschaften
- Unverpresst undicht
- Dichtring aus CIIR schwarz
- Pressindikator
- Pressmuffe mit transparentem Schutzstopfen
Technische Eigenschaften
- Werkstoff: CrNiMo-Stahl 1,4401 (DIN EN 10088)
- Winkel: 90 °
- Länge: 13,8 cm
- Außendurchmesser: 54 mm
- DN / Nennweite: 50
- Z-Maß: 3,4 cm
- Nettogewicht: 0,420 kg
Typ: Edelstahl
Menge: 28,000 St

**1.1.1.1.26 Edelstahl T-Stück DN65 alle Gradzahlen / Abzweige**
Edelstahl T-Stück egal
Verwendungszwecke
- Für Haustechnik, Industrie und Schiffbau
Eigenschaften
- Unverpresst undicht
- Dichtring aus CIIR schwarz
- Pressindikator
- Pressmuffe mit transparentem Schutzstopfen
DN / Nennweite: 65
Menge: 32,000 St

**1.1.1.1.27 Edelstahl T-Stück DN80 alle Gradzahlen / Abzweige**
Edelstahl T-Stück egal
Verwendungszwecke
- Für Haustechnik, Industrie und Schiffbau
Eigenschaften
- Unverpresst undicht
- Dichtring aus CIIR schwarz
- Pressindikator
- Pressmuffe mit transparentem Schutzstopfen
DN / Nennweite: 80
Menge: 14,000 St

*Hinweis: Edelstahl Reduktion*

**1.1.1.1.28 Edelstahl Reduktion mit Einschubende DN80**
Edelstahl Reduktion mit Einschubende

alle Reduzierungsgrößen
sonst wie vorst. beschrieben,

Eigenschaften
- Unverpresst undicht
- Dichtring aus CIIR schwarz
- Pressindikator
- Pressmuffe mit transparentem Schutzstopfen

DN80
Menge: 24,000 St

**1.1.1.1.29 Edelstahl Reduktion mit Einschubende DN65**
Edelstahl Reduktion mit Einschubende

alle Reduzierungsgrößen
sonst wie vorst. beschrieben,

DN65
Menge: 14,000 St

**1.1.1.1.30 Edelstahl Reduktion mit Einschubende DN50 alle Reduzierungsgrößen sonst wie vorst. beschrieben,**
Edelstahl Reduktion mit Einschubende

alle Reduzierungsgrößen
sonst wie vorst. beschrieben,

Eigenschaften
- Unverpresst undicht
- Dichtring aus CIIR schwarz
- Pressindikator
- Pressmuffe mit transparentem Schutzstopfen

DN 50
Menge: 32,000 St

**1.1.1.1.31 Edelstahl Reduktion mit Einschubende DN40 alle Reduzierungsgrößen sonst wie vorst. beschrieben,**
Edelstahl Reduktion mit Einschubende

alle Reduzierungsgrößen
sonst wie vorst. beschrieben,

Eigenschaften
- Unverpresst undicht
- Dichtring aus CIIR schwarz
- Pressindikator
- Pressmuffe mit transparentem Schutzstopfen

DN 40
Menge: 25,000 St

**1.1.1.1.32 Edelstahl Reduktion mit Einschubende DN32 alle Reduzierungsgrößen sonst wie vorst. beschrieben,**
Edelstahl Reduktion mit Einschubende

alle Reduzierungsgrößen
sonst wie vorst. beschrieben,

DN 32
Menge: 32,000 St

**1.1.1.1.33 Edelstahl Reduktion mit Einschubende DN25 alle Reduzierungsgrößen sonst wie vorst. beschrieben,**
Edelstahl Reduktion mit Einschubende

alle Reduzierungsgrößen
sonst wie vorst. beschrieben,

DN 25
Menge: 22,000 St

**1.1.1.1.34 Edelstahl Reduktion mit Einschubende DN20 alle Reduzierungsgrößen sonst wie vorst. beschrieben,**
Edelstahl Reduktion mit Einschubende

alle Reduzierungsgrößen
sonst wie vorst. beschrieben,

DN 20
Menge: 24,000 St

**1.1.1.1.35 Edelstahl Reduktion mit Einschubende DN15 alle Reduzierungsgrößen sonst wie vorst. beschrieben,**
Edelstahl Reduktion mit Einschubende

alle Reduzierungsgrößen
sonst wie vorst. beschrieben,

DN 15
Menge: 14,000 St

*Hinweis: Edelstahl Muffe*

**1.1.1.1.36 Edelstahl Muffe DN12**
Edelstahl Muffe
Verwendungszwecke
- Für Haustechnik, Industrie und Schiffbau
Eigenschaften
- Unverpresst undicht
- Dichtring aus CIIR schwarz
- Pressindikator
- Pressmuffe mit transparentem Schutzstopfen
Technische Eigenschaften
- Werkstoff: CrNiMo-Stahl 1,4401 (DIN EN 10088)
- Länge: 4,8 cm
- Außendurchmesser: 15 mm
- DN / Nennweite: 12
- Z-Maß: 0,8 cm
- Nettogewicht: 0,038 kg
Fabrikat:
Typ: Edelstahl
Menge: 22,000 St

**1.1.1.1.37 Edelstahl Muffe DN15**
Edelstahl Muffe
Verwendungszwecke
- Für Haustechnik, Industrie und Schiffbau
Eigenschaften
- Unverpresst undicht
- Dichtring aus CIIR schwarz
- Pressindikator
- Pressmuffe mit transparentem Schutzstopfen
Technische Eigenschaften
- Werkstoff: CrNiMo-Stahl 1,4401 (DIN EN 10088)
- Länge: 4,8 cm
- Außendurchmesser: 18 mm
- DN / Nennweite: 15
- Z-Maß: 0,8 cm
- Nettogewicht: 0,043 kg
Fabrikat:
Typ: Edelstahl
Menge: 22,000 St

**1.1.1.1.38 Edelstahl Muffe DN20**
Edelstahl Muffe
Verwendungszwecke
- Für Haustechnik, Industrie und Schiffbau
Eigenschaften
- Unverpresst undicht
- Dichtring aus CIIR schwarz
- Pressindikator
- Pressmuffe mit transparentem Schutzstopfen
Technische Eigenschaften
- Werkstoff: CrNiMo-Stahl 1,4401 (DIN EN 10088)
- Länge: 5 cm
- Außendurchmesser: 22 mm
- DN / Nennweite: 20
- Z-Maß: 0,8 cm
- Nettogewicht: 0,058 kg
Fabrikat:
Typ: Edelstahl
Menge: 32,000 St

**1.1.1.1.39 Edelstahl Muffe DN25**
Edelstahl Muffe
Verwendungszwecke
- Für Haustechnik, Industrie und Schiffbau
Eigenschaften
- Unverpresst undicht
- Dichtring aus CIIR schwarz
- Pressindikator
- Pressmuffe mit transparentem Schutzstopfen
Technische Eigenschaften
- Werkstoff: CrNiMo-Stahl 1,4401 (DIN EN 10088)
- Länge: 5,4 cm
- Außendurchmesser: 28 mm
- DN / Nennweite: 25
- Z-Maß: 0,8 cm
- Nettogewicht: 0,075 kg
Fabrikat:
Typ: Edelstahl
Menge: 44,000 St

**1.1.1.1.40 Edelstahl Muffe DN32**
Edelstahl Muffe
Verwendungszwecke
- Für Haustechnik, Industrie und Schiffbau
Eigenschaften
- Unverpresst undicht
- Dichtring aus CIIR schwarz
- Pressindikator
- Pressmuffe mit transparentem Schutzstopfen
Technische Eigenschaften
- Werkstoff: CrNiMo-Stahl 1,4401 (DIN EN 10088)
- Länge: 6,2 cm
- Außendurchmesser: 35 mm
- DN / Nennweite: 32
- Z-Maß: 1 cm
- Nettogewicht: 0,098 kg
Fabrikat:
Typ: Edelstahl
Menge: 34,000 St

**1.1.1.1.41 Edelstahl Muffe DN40**
Edelstahl Muffe
Verwendungszwecke
- Für Haustechnik, Industrie und Schiffbau
Eigenschaften
- Unverpresst undicht
- Dichtring aus CIIR schwarz
- Pressindikator
- Pressmuffe mit transparentem Schutzstopfen
Technische Eigenschaften
- Werkstoff: CrNiMo-Stahl 1,4401 (DIN EN 10088)
- Länge: 7,1 cm
- Außendurchmesser: 42 mm
- DN / Nennweite: 40
- Z-Maß: 1,1 cm
- Nettogewicht: 0,142 kg
Fabrikat:
Typ: Edelstahl
Menge: 35,000 St

**1.1.1.1.42 Edelstahl Muffe DN50**
Edelstahl Muffe
Verwendungszwecke
- Für Haustechnik, Industrie und Schiffbau
Eigenschaften
- Unverpresst undicht
- Dichtring aus CIIR schwarz
- Pressindikator
- Pressmuffe mit transparentem Schutzstopfen
Technische Eigenschaften
- Werkstoff: CrNiMo-Stahl 1,4401 (DIN EN 10088)
- Länge: 8,3 cm
- Außendurchmesser: 54 mm
- DN / Nennweite: 50
- Z-Maß: 1,3 cm
- Nettogewicht: 0,207 kg
Fabrikat:
Typ: Edelstahl
Menge: 32,000 St

**1.1.1.1.43 Edelstahl Muffe DN65**
Edelstahl Muffe
Verwendungszwecke
- Für Haustechnik, Industrie und Schiffbau
Eigenschaften
- Unverpresst undicht
- Dichtring aus CIIR schwarz
- Pressindikator
- Pressmuffe mit transparentem Schutzstopfen
DN65
Menge: 32,000 St

**1.1.1.1.44 Edelstahl Muffe DN80**
Edelstahl Muffe
Verwendungszwecke
- Für Haustechnik, Industrie und Schiffbau
Eigenschaften
- Unverpresst undicht
- Dichtring aus CIIR schwarz
- Pressindikator
- Pressmuffe mit transparentem Schutzstopfen
DN80
Menge: 24,000 St

**1.1.1.1.45 Edelstahl Schiebemuffe d15**
Edelstahl Schiebemuffe
Verwendungszwecke
- Für Haustechnik, Industrie und Schiffbau
Eigenschaften
- Unverpresst undicht
- Dichtring aus CIIR schwarz
- Pressindikator
- Pressmuffe mit transparentem Schutzstopfen
Technische Eigenschaften
- Werkstoff: CrNiMo-Stahl 1,4401 (DIN EN 10088)
- Länge: 8 cm
- Außendurchmesser: 15 mm
- DN / Nennweite: 12
- Z-Maß: 3 cm
- Nettogewicht: 0,058 kg
Fabrikat:
Typ: Edelstahl
Menge: 12,000 St

**1.1.1.1.46 Edelstahl Schiebemuffe d18**
Edelstahl Schiebemuffe
Verwendungszwecke
- Für Haustechnik, Industrie und Schiffbau
Eigenschaften
- Unverpresst undicht
- Dichtring aus CIIR schwarz
- Pressindikator
- Pressmuffe mit transparentem Schutzstopfen
Technische Eigenschaften
- Werkstoff: CrNiMo-Stahl 1,4401 (DIN EN 10088)
- Länge: 8 cm
- Außendurchmesser: 18 mm
- DN / Nennweite: 15
- Z-Maß: 3 cm
- Nettogewicht: 0,066 kg
Fabrikat:
Typ: Edelstahl
Menge: 14,000 St

**1.1.1.1.47 Edelstahl Schiebemuffe d22**
Edelstahl Schiebemuffe
Verwendungszwecke
- Für Haustechnik, Industrie und Schiffbau
Eigenschaften
- Unverpresst undicht
- Dichtring aus CIIR schwarz
- Pressindikator
- Pressmuffe mit transparentem Schutzstopfen
Technische Eigenschaften
- Werkstoff: CrNiMo-Stahl 1,4401 (DIN EN 10088)
- Länge: 8,4 cm
- Außendurchmesser: 22 mm
- DN / Nennweite: 20
- Z-Maß: 3,4 cm
- Nettogewicht: 0,084 kg
Fabrikat:
Typ: Edelstahl
Menge: 12,000 St

**1.1.1.1.48 Edelstahl Schiebemuffe d28**
Edelstahl Schiebemuffe
Verwendungszwecke
- Für Haustechnik, Industrie und Schiffbau
Eigenschaften
- Unverpresst undicht
- Dichtring aus CIIR schwarz
- Pressindikator
- Pressmuffe mit transparentem Schutzstopfen
Technische Eigenschaften
- Werkstoff: CrNiMo-Stahl 1,4401 (DIN EN 10088)
- Länge: 9,1 cm
- Außendurchmesser: 28 mm
- DN / Nennweite: 25
- Z-Maß: 3,1 cm
- Nettogewicht: 0,118 kg
Fabrikat:
Typ: Edelstahl
Menge: 16,000 St

**1.1.1.1.49 Edelstahl Schiebemuffe d35**
Edelstahl Schiebemuffe
Verwendungszwecke
- Für Haustechnik, Industrie und Schiffbau
Eigenschaften
- Unverpresst undicht
- Dichtring aus CIIR schwarz
- Pressindikator
- Pressmuffe mit transparentem Schutzstopfen
Technische Eigenschaften
- Werkstoff: CrNiMo-Stahl 1,4401 (DIN EN 10088)
- Länge: 10,2 cm
- Außendurchmesser: 35 mm
- DN / Nennweite: 32
- Z-Maß: 4,2 cm
- Nettogewicht: 0,153 kg
Fabrikat:
Typ: Edelstahl
Menge: 22,000 St

**1.1.1.1.50 Edelstahl Schiebemuffe d42**
Edelstahl Schiebemuffe
Verwendungszwecke
- Für Haustechnik, Industrie und Schiffbau
Eigenschaften
- Unverpresst undicht
- Dichtring aus CIIR schwarz
- Pressindikator
- Pressmuffe mit transparentem Schutzstopfen
Technische Eigenschaften
- Werkstoff: CrNiMo-Stahl 1,4401 (DIN EN 10088)
- Länge: 12 cm
- Außendurchmesser: 42 mm
- DN / Nennweite: 40
- Z-Maß: 4 cm
- Nettogewicht: 0,215 kg
Fabrikat:
Typ: Edelstahl
Menge: 22,000 St

**1.1.1.1.51 Edelstahl Schiebemuffe d54**
Edelstahl Schiebemuffe
Verwendungszwecke
- Für Haustechnik, Industrie und Schiffbau
Eigenschaften
- Unverpresst undicht
- Dichtring aus CIIR schwarz
- Pressindikator
- Pressmuffe mit transparentem Schutzstopfen
Technische Eigenschaften
- Werkstoff: CrNiMo-Stahl 1,4401 (DIN EN 10088)
- Länge: 14 cm
- Außendurchmesser: 54 mm
- DN / Nennweite: 50
- Z-Maß: 6 cm
- Nettogewicht: 0,317 kg
Fabrikat:
Typ: Edelstahl
Menge: 16,000 St

**1.1.1.1.52 Abtrennen der Leitung, entgraten und einbringen**
Abtrennen der Leitung, entgraten und
einbringen
montieren
Menge: 55,000 St

**1.1.1.1.53 Pressfitting-Uebergangsstueck Edelstahl 42mm x 1 1/2" AG Mapress**
Pressfitting-Uebergangsstueck Edelstahl
42mm x 1 1/2" AG Mapress
liefern und montieren
Menge: 30,000 St

**1.1.1.1.54 Pressfitting-Uebergangsstueck Edelstahl 54mm x 2" AG Mapress**
Pressfitting-Uebergangsstueck Edelstahl
54mm x 2" AG Mapress
liefern und montieren
Menge: 30,000 St

**1.1.1.1.55 Pressfitting-Flansch Edelstahl m.Pressmuffe 76.1mm PN 10/16 Mapress**
Pressfitting-Flansch Edelstahl
m.Pressmuffe 76.1mm PN 10/16 Mapress  149,66 €
-Monatge Flansch  1  Stck  22,95 €
-Flanschdichtung asbestfrei DIN 2690
DN 65 PN 10/16/40 77x127x2mm  1  Stck  3,85 €
-6K-Schraube A2-70 ISO4014/DIN931 M16x 60
AD-W2 m.Schaft Edelstahl  4  Stck  11,24 €
-6K-Mutter A2-70 DIN934 M16
AD-W2 SW24 Edelstahl  4  Stck  8,40 €
Menge: 8,000 St

**1.1.1.1.56 Übergangsstück Stahl niro Durchm. 18mm**
Übergangsstück, mit konischem Außengewinde, aus nichtrostendem Stahl, für Rohrleitung aus
nichtrostendem Stahl, als Pressverbindung mit
DVGW-Registrierung, Durchmesser 18 mm.
Menge: 14,000 St

**1.1.1.1.57 Übergangsstück Stahl niro Durchm. 22mm**
Übergangsstück, mit konischem Außengewinde, aus nichtrostendem Stahl, für Rohrleitung aus
nichtrostendem Stahl, als Pressverbindung mit
DVGW-Registrierung, Durchmesser 22 mm.
Menge: 12,000 St

**1.1.1.1.58 Übergangsstück Stahl niro Durchm. 28mm**
Übergangsstück, mit konischem Außengewinde, aus nichtrostendem Stahl, für Rohrleitung aus
nichtrostendem Stahl, als Pressverbindung mit
DVGW-Registrierung, Durchmesser 28 mm.
Menge: 12,000 St

**1.1.1.1.59 Übergangsstück Stahl niro Durchm. 35mm**
Übergangsstück, mit konischem Außengewinde, aus nichtrostendem Stahl, für Rohrleitung aus
nichtrostendem Stahl, als Pressverbindung mit
DVGW-Registrierung, Durchmesser 35 mm.
Menge: 16,000 St

**1.1.1.1.60 Übergang 1/2" AG x 15 d Muffe**
Menge: 8,000 St

**1.1.1.1.61 Übergang 3/4" AG x 15 d Muffe**
Menge: 8,000 St

**1.1.1.1.62 Übergang 1/2" JG x 15 d Muffe / Winkel**
Menge: 8,000 St

**1.1.1.1.63 Gerade Verschraubung mit Preßmuffe und**
Gerade Verschraubung mit Preßmuffe und Flachdichtung für vorst. beschriebene Rohrleitung aus Edelstahl
DN 32 - 50
Menge: 87,000 St

**1.1.1.1.64 Leistung wie vorst. beschrieben, jedoch**
Leistung wie vorst. beschrieben, jedoch
DN 15 - 25
Menge: 76,000 St

*Hinweis: Montage der Rohraufhängungen*
Montage der Rohraufhängungen
Sämtliche Leistungen wie Gewindestangen, Bohren
und Setzen der Dübel
sind in die nachfolgenden EP's zu berücksichtigen.

**1.1.1.1.65 Rohrbefestigung für Edelstahl-Rohr DN 12**
Rohraufhängung, aus Stahl, verzinkt,
mit schalldämmenden Einlagen,
Anforderungen entsprechend DIN 4109,
Temperaturbereich über + 110 Grad C,
Befestigung mit bauaufsichtlich zugelassen
Dübeln,
einschl. Bohrung, Stahlbohranker,
Befestigungsmaterial
mit baufsichtlich zugelassenen Dübeln,
Befestigungsuntergrund Beton oder Mauerwerk.
Für Rohr aus Edelstahl, DN 12
Menge: 10,000 St

**1.1.1.1.66 Rohrbefestigung für Edelstahl-Rohr DN 15**
Rohraufhängung, aus Stahl, verzinkt,
mit schalldämmenden Einlagen,
Anforderungen entsprechend DIN 4109,
Temperaturbereich über + 110 Grad C,
Befestigung mit bauaufsichtlich zugelassen
Dübeln,
einschl. Bohrung, Stahlbohranker,
Befestigungsmaterial
mit baufsichtlich zugelassenen Dübeln,
Befestigungsuntergrund Beton oder Mauerwerk.
Für Rohr aus Edelstahl, DN 15
Menge: 15,000 St

**1.1.1.1.67 Rohrbefestigung für Edelstahl-Rohr DN 20**
Leistung wie vor. jedoch DN wie im Kurztext
Rohraufhängung, aus Stahl, verzinkt,
mit schalldämmenden Einlagen,
Anforderungen entsprechend DIN 4109,
Temperaturbereich über + 110 Grad C,
Befestigung mit bauaufsichtlich zugelassen
Dübeln,
einschl. Bohrung, Stahlbohranker,
Befestigungsmaterial
mit baufsichtlich zugelassenen Dübeln,
Befestigungsuntergrund Beton oder Mauerwerk.
Für Rohr aus Edelstahl, DN 20
Menge: 25,000 St

**1.1.1.1.68 Rohrbefestigung für Edelstahl-Rohr DN 25**
Rohraufhängung, aus Stahl, verzinkt,
mit schalldämmenden Einlagen,
Anforderungen entsprechend DIN 4109,
Temperaturbereich über + 110 Grad C,
Befestigung mit bauaufsichtlich zugelassen
Dübeln,
einschl. Bohrung, Stahlbohranker,
Befestigungsmaterial
mit baufsichtlich zugelassenen Dübeln,
Befestigungsuntergrund Beton oder Mauerwerk.
Für Rohr aus Edelstahl, DN 25
Menge: 25,000 St

**1.1.1.1.69 Rohrbefestigung für Edelstahl-Rohr DN 32**
Rohraufhängung, aus Stahl, verzinkt,
mit schalldämmenden Einlagen,
Anforderungen entsprechend DIN 4109,
Temperaturbereich über + 110 Grad C,
Befestigung mit bauaufsichtlich zugelassen
Dübeln,
einschl. Bohrung, Stahlbohranker,
Befestigungsmaterial
mit baufsichtlich zugelassenen Dübeln,
Befestigungsuntergrund Beton oder Mauerwerk.
Für Rohr aus Edelstahl, DN 32
Menge: 30,000 St

**1.1.1.1.70 Rohrbefestigung für Edelstahl-Rohr DN 40**
Rohraufhängung, aus Stahl, verzinkt,
mit schalldämmenden Einlagen,
Anforderungen entsprechend DIN 4109,
Temperaturbereich über + 110 Grad C,
Befestigung mit bauaufsichtlich zugelassen
Dübeln,
einschl. Bohrung, Stahlbohranker,
Befestigungsmaterial
mit baufsichtlich zugelassenen Dübeln,
Befestigungsuntergrund Beton oder Mauerwerk.
Für Rohr aus Edelstahl, DN 40
Menge: 34,000 St

**1.1.1.1.71 Rohrbefestigung für Edelstahl-Rohr DN 50**
Rohraufhängung, aus Stahl, verzinkt,
mit schalldämmenden Einlagen,
Anforderungen entsprechend DIN 4109,
Temperaturbereich über + 110 Grad C,
Befestigung mit bauaufsichtlich zugelassen
Dübeln,
einschl. Bohrung, Stahlbohranker,
Befestigungsmaterial
mit baufsichtlich zugelassenen Dübeln,
Befestigungsuntergrund Beton oder Mauerwerk.
Für Rohr aus Edelstahl, DN 50
Menge: 32,000 St

**1.1.1.1.72 Rohrbefestigung für Edelstahl-Rohr DN 65**
Rohraufhängung, aus Stahl, verzinkt,
mit schalldämmenden Einlagen,
Anforderungen entsprechend DIN 4109,
Temperaturbereich über + 110 Grad C,
Befestigung mit bauaufsichtlich zugelassen
Dübeln,
einschl. Bohrung, Stahlbohranker,
Befestigungsmaterial
mit baufsichtlich zugelassenen Dübeln,
Befestigungsuntergrund Beton oder Mauerwerk.
Für Rohr aus Edelstahl, DN 65
Menge: 45,000 St

**1.1.1.1.73 Rohrbefestigung für Edelstahl-Rohr DN 80**
Rohraufhängung, aus Stahl, verzinkt,
mit schalldämmenden Einlagen,
Anforderungen entsprechend DIN 4109,
Temperaturbereich über + 110 Grad C,
Befestigung mit bauaufsichtlich zugelassen
Dübeln,
einschl. Bohrung, Stahlbohranker,
Befestigungsmaterial
mit baufsichtlich zugelassenen Dübeln,
Befestigungsuntergrund Beton oder Mauerwerk.
Für Rohr aus Edelstahl, DN 80
Menge: 45,000 St

**1.1.1.1.74 Kaltwasserverteiler Fertig isoliert mit 10 Abgängen DN 32-DN65 Einspeisung DN 100 einschl. sämtlicher Ventile, Rückschlagventile, Dämmung und Dämmkappen.**
Kaltwasserverteiler Fertig isoliert mit
10 Abgängen
DN 32-DN65
Einspeisung DN 100
einschl. sämtlicher Ventile, Rückschlagventile,
Dämmung und Dämmkappen.
Einschl. Befestigungskonstruktion und Ablagerung
an Wand und Boden
Menge: 1,000 St

**1.1.1.1.75 Kaltwasseranschluß DN 50**
Kaltwasseranschluß DN 50
an Warmwasserboiler,
nach DIN 1988 mit:
 2 Absperrventilen
 1 Prüfanschluss
 1 Rückflussverhinderer,
 1 Manometeranschluss mit Manometer,
  Anzeigebereich 0-10 bar, mit Hahn
 1 baumustergeprüftes Membransicherheitsventil
  DN 25, Ansprechdruck 8 bar,
komplett mit Flanschanschluss herstellen
Menge: 3,000 St

**1.1.1.1.76 Warmwasseranschluß DN 40**
Warmwasseranschluß DN 40
an den Warmwasserbereiter
mit Verschraubung herstellen,
sonst wie vor beschrieben.
Menge: 3,000 St

**1.1.1.1.77 Zirkulationsanschluss DN 32**
Zirkulationsanschluss DN 32
an Warmwasserbereiter
mit Verschraubung herstellen,
sonst wie vor beschrieben.
Menge: 3,000 St

**1.1.1.1.78 Bau einer provisorischen Verbindungsleitung aus TWW/WW/Z DN 20-50 zur Versorgung BT3 bzw. BT1+2**
Bau einer provisorischen Verbindungsleitung aus TWW/WW/Z DN 20-50 zur Versorgung BT3

bestehend aus:

- Trennen des bestehenden Systems
- PE Rohr für Trinkwasser Warm/Kalt
- Länge je Leitung 25m
- TWW DN32, Z DN20 und TWK DN50
- Übergänge auf bestehende Leitungen aus Stahl  verzinkt
- Kugelhähne zu beiden Seiten
- Prov. Befestigung an der Decke/Wand
- Spülen der Leitungen
Menge: 2,000 St

###### 1.1.1.2 KG 412 Dämmung und Brandschutz Trinkwasserleitungen

*Hinweis: Die Wärmedämmung ist entsprechend VOB, MLAR*
Die Wärmedämmung ist entsprechend VOB, MLAR
DIN 18421 auszuführen.

*Hinweis: Sämtliche Isolierungen sind einschl. Form- und*
Sämtliche Isolierungen sind einschl. Form- und
Verbindungsstücke und sonstigem Kleinmaterial zu
kalkulieren
------------------------------------------

Die Wärmedämmung ist entsprechend VOB, MLAR
DIN 18421 auszuführen.

*Hinweis: Dämmung Warmwasser und Zirkulation*
Dämmung Warmwasser und Zirkulation
für Kellerverteilung und Zentrale,

Oberkante Dämmung über Gelände/Fußboden bis 3,5 m,
Dämmung aus Mineralwolle

Anforderung:
Wärmedämmung von Heizungs- und Warmwasser-Rohrleitungen
gem. Anlage 5 (zu § 10 Abs.2 und § 14 Abs. 4), Tabelle
1, EnEV 2014

Einbau:
Dämmschale fugendicht auf die Rohrleitung aufbringen.
Schutzstreifen der selbstklebenden Längsüberlappung
entfernen und damit den Längsschlitz dicht verkleben.
Rundstöße mit selbstklebendem Alufix Klebeband
verkleben. Zusätzlich Dämmschale mit verzinktem
Bindedraht, 6 Windungen pro lfd. Meter, auf der
Rohrleitung befestigen.

Baustoffklasse: A2L - s1, d0 nach DIN 13501-1
Schmelzpunkt: > 1000 Grad C nach DIN 4102-17
Wärmeleitfähigkeit: 0,035 W/(mK) nach EnEV
Oberfläche:  gitternetzverstärkte Aluminiumfolie
Anforderungen:
  - Dämmstärke 100% gem. EnEV

Ummantelung aus PVC - Folie schwer entflammbar Klasse B
1 nach DIN 4102.

**1.1.1.2.1 Dämmung DN 20**
Dämmung wie vor, jedoch DN 20

Dämmschichtdicke: 20 mm
Rohraußendurchmesser: 22 mm
Menge: 20,000 m

**1.1.1.2.2 Dämmung DN 25**
Dämmung wie vor, jedoch DN 25

Dämmschichtdicke: 30 mm
Rohraußendurchmesser:  28 mm
Menge: 32,000 m

**1.1.1.2.3 Dämmung DN 32**
Dämmung wie vor, jedoch DN 32

Dämmschichtdicke: 30 mm
Rohraußendurchmesser: 35 mm
Menge: 40,000 m

**1.1.1.2.4 Dämmung DN 40**
Dämmung wie vor, jedoch DN 40

Dämmschichtdicke: 40 mm
Menge: 45,000 m

**1.1.1.2.5 Dämmung DN 50**
Dämmung wie vor, jedoch DN 50

Dämmschichtdicke: 50 mm
Menge: 20,000 m

**1.1.1.2.6 Rohrdämmung für Bogen, DN 20 bis 25,**
Rohrdämmung für Bogen, DN 20 bis 25,
alle Winkelgrade
in Ausführung wie vor beschrieben.
Menge: 30,000 St

**1.1.1.2.7 Rohrdämmung für Bogen, DN 32 bis 50,**
Rohrdämmung für Bogen, DN 32 bis 50,
alle Winkelgrade
in Ausführung wie vor beschrieben.
Menge: 20,000 St

**1.1.1.2.8 Rohrdämmung für Abzweig, DN 20 bis 25,**
Rohrdämmung für Abzweig, DN 20 bis 25,
alle Winkelgrade
in Ausführung wie vor beschrieben.
Menge: 22,000 St

**1.1.1.2.9 Rohrdämmung für Abzweig, DN 32 bis 50,**
Rohrdämmung für Abzweig, DN 32 bis 50,
alle Winkelgrade
in Ausführung wie vor beschrieben.
Menge: 24,000 St

**1.1.1.2.10 Passstückdämmung, DN 20 bis 25,**
Passstückdämmung, DN 20 bis 25,
bis 500mm,
in Ausführung wie vor beschrieben.
Menge: 16,000 St

**1.1.1.2.11 Passstückdämmung, DN 32 bis 50,**
Passstückdämmung, DN 32 bis 50,
bis 500mm,
in Ausführung wie vor beschrieben.
Menge: 18,000 St

*Hinweis: Dämmung Kaltwasser für Verteilung*
Dämmung Kaltwasser für Verteilung,

Mediumtemperatur 10 Grad C
Umgebungstemperatur 20 Grad C
relative Luftfeuchte 60 %
an Rohrleitungen, in Bereichen mit Behinderung durch
technische Einrichtungen, in Gebäuden, Oberkante
Dämmung über Gelände/Fußboden bis 3,5 m,
Rohrleitung aus nichtrostendem Stahl,

Dämmung aus synthetischem Kautschuk, Baustoffklasse DIN
4102-1 B1
(schwerentflammbar), als Schlauch, einlagig,
Wärmeleitfähigkeit für betriebstechnische Anlagen,
Dämmschichtdicke 13 mm,
Ummantelung aus nichtprofiliertem Blech,
Stahl, feuerverzinkt, Dicke 0,6 mm, Überlappungen
verschrauben.

Ummantelung aus PVC - Folie schwer entflammbar Klasse B
1 nach DIN 4102.

Wärmedämmung DIN 4140 an Rohrleitung, im Gebäude,
Oberkante Dämmung über Gelände/Fußboden bis 3,5 m,
Rohrleitung aus Edelstahl,
Dämmung aus Mineralwolle, hydrophobiert,
Baustoffklasse DIN 4102-1 A (nichtbrennbar),
als Schale, Wärmeleitfähigkeit für haustechnische
Anlagen nach EnEV, Rechenwert Lambda R 0,035 W/mK.

**1.1.1.2.12 Dämmung DN 15**
Dämmung wie vor, DN 15

Dämmschichtdicke: 13 mm
Rohraußendurchmesser: 18 mm
Menge: 60,000 m

**1.1.1.2.13 Dämmung DN 20**
Dämmung wie vor, jedoch DN 20

Dämmschichtdicke: 13 mm
Rohraußendurchmesser: 22 mm
Menge: 25,000 m

**1.1.1.2.14 Dämmung DN 25**
Dämmung wie vor, jedoch DN 25

Dämmschichtdicke: 13 mm
Rohraußendurchmesser: 28 mm
Menge: 20,000 m

**1.1.1.2.15 Dämmung DN 32**
Dämmung wie vor, jedoch DN 32

Dämmschichtdicke: 13 mm
Rohraußendurchmesser: 35 mm
Menge: 28,000 m

**1.1.1.2.16 Dämmung DN 40**
Dämmung wie vor, jedoch DN 40

Dämmschichtdicke: 13 mm
Rohraußendurchmesser: 42 mm
Menge: 30,000 m

**1.1.1.2.17 Dämmung DN 50**
Dämmung wie vor, jedoch DN 50

Dämmschichtdicke: 13 mm
Rohraußendurchmesser: 54 mm
Menge: 35,000 m

**1.1.1.2.18 Dämmung DN 65**
Dämmung wie vor, jedoch DN 65

Dämmschichtdicke: 13 mm
Menge: 44,000 m

**1.1.1.2.19 Dämmung DN 80**
Dämmung wie vor, jedoch DN 80

Dämmschichtdicke: 13 mm
Menge: 34,000 m

**1.1.1.2.20 Rohrdämmung für Bogen, bis DN 15**
Rohrdämmung für Bogen, bis DN 15,
alle Winkelgrade
in Ausführung wie vor beschrieben.
Menge: 52,000 St

**1.1.1.2.21 Rohrdämmung für Bogen, DN 20 bis 25,**
Rohrdämmung für Bogen, DN 20 bis 25,
alle Winkelgrade
in Ausführung wie vor beschrieben.
Menge: 50,000 St

**1.1.1.2.22 Rohrdämmung für Bogen, DN 32 bis 50,**
Rohrdämmung für Bogen, DN 32 bis 50,
alle Winkelgrade
in Ausführung wie vor beschrieben.
Menge: 140,000 St

**1.1.1.2.23 Rohrdämmung für Bogen, DN 65 bis 80,**
Rohrdämmung für Bogen, 65 bis 80,
alle Winkelgrade
in Ausführung wie vor beschrieben.
Menge: 35,000 St

**1.1.1.2.24 Rohrdämmung für Abzweig, bis DN 15**
Rohrdämmung für Abzweig, bis DN 15,
alle Winkelgrade
in Ausführung wie vor beschrieben.
Menge: 20,000 St

**1.1.1.2.25 Rohrdämmung für Abzweig, DN 20 bis 25,**
Rohrdämmung für Abzweig, DN 20 bis 25,
alle Winkelgrade
in Ausführung wie vor beschrieben.
Menge: 22,000 St

**1.1.1.2.26 Rohrdämmung für Abzweig, DN 32 bis 50,**
Rohrdämmung für Abzweig, DN 32 bis 50,
alle Winkelgrade
in Ausführung wie vor beschrieben.
Menge: 23,000 St

**1.1.1.2.27 Rohrdämmung für Abzweig, DN 65 bis DN 80**
Rohrdämmung für Abzweig, DN 65 bis DN 80,
alle Winkelgrade
in Ausführung wie vor beschrieben.
Menge: 25,000 St

**1.1.1.2.28 Passstückdämmung, bis DN 15**
Passstückdämmung, bis DN 15,
bis 500mm,
in Ausführung wie vor beschrieben.
Menge: 28,000 St

**1.1.1.2.29 Passstückdämmung, DN 20 bis 25,**
Passstückdämmung, DN 20 bis 25,
bis 500mm,
in Ausführung wie vor beschrieben.
Menge: 22,000 St

**1.1.1.2.30 Passstückdämmung, DN 32 bis 50,**
Passstückdämmung, DN 32 bis 50,
bis 500mm,
in Ausführung wie vor beschrieben.
Menge: 22,000 St

**1.1.1.2.31 Passstückdämmung, DN 65 bis DN 80,**
Passstückdämmung, DN 65 bis 80,
bis 500mm,
in Ausführung wie vor beschrieben.
Menge: 24,000 St

###### 1.1.1.3 KG 412 Pumpen, Armaturen und Zubehör

*Hinweis: Wasserbehandlung*

**1.1.1.3.1 Kalkschutzanlage Biocat**
Kalkschutzanlage
nach DIN 1988-200 (Abschnitt 12.7)
in Behälterbauweise zur nachhaltigen
Verminderung von Kalksteinbildung
in Trinkwasserinstallationen.
Im Besonderen werden geschützt:
Rohrleitungen, Warmwasserbereiter,
Wärmetauscher, Boiler, Armaturen und
sanitäre Anlagen.
Die Funktion der Kalkschutzanlage beruht
auf der patentierten Katalysator-Technologie.
Das zugrunde liegende Verfahrensprinzip der
Biomineralisierung erreicht die Kalkschutzwirkung
ohne Verwendung von chemischen Zusätzen
oder elektrolytischer Wasserzersetzung.
Dem Trinkwasser wird nichts hinzugefügt und es
werden ihm keine Mineralstoffe entnommen.
Die Geräte sind vorgesehen zum Einbau
in die Kaltwasserversorgungsleitung
von Wohnanlagen, gewerblichen Objekten,
Krankenhäusern, Hotels, Schulen und anderen
öffentlichen Gebäuden.
In besonderen Fällen, zum ausschließlichen Schutz einer zentralen Trinkwarmwasserinstallation, ist der Einbau in die Kaltwasserzuleitung zum Warmwasserbereiter möglich.
Zur Eigensicherheit und um eine mikrobiologische
Beeinträchtigung des Katalysatorgranulates
oder sonstiger wasserberührender Materialien
der Geräte zu vermeiden, wird das Gerät zweimal
pro Woche vollautomatisch thermisch desinfiziert.
Die Wasserversorgung ist während der
thermischen Desinfektion über einen Bypass
sichergestellt.
Alle 5 Jahre ist das Katalysatorgranulat

auszutauschen.

Die Geräte werden montagefertig geliefert.
Einschl. Flanschanschlussset

Technische Daten:
Max. Wasserverbrauch pro Tag in Wohngebäuden
  [l/d]  75.000
Max. Anzahl der Personen
(bei Wasserbedarf nach VDI 3807)  750

Nenndruck  [bar]  10
Betriebsdruck  [bar]  2-8
Max. Wassertemperatur  [GradC]  25
Max. Umgebungstemperatur[GradC]  40
Anschlussdimension  DN  50
  (2“Flansch)
Abflussdimension  DN  100
Rückspülmenge pro Therm.Desinfektion
        [l]  530
Netzanschluss  [V/Hz]  400/50
Max. Leistungsaufnahme [kW]  18,5
Schnittstelle in Gebäudeleittechnik (GLT)
vorhanden  JA

DVGW Baumusterprüfzertifikat: DW-9191CM0249
Fail-Safe-Funktion bei Stromausfall, bzw. Störung der Anlage (Anschluss über Störmeldeeingang).

Hersteller/Typ: Biocat / KS 7,5D
oder gleichwertig

'....................................................'
(vom Bieter einzutragen)
Menge: 1,000 St

**1.1.1.3.2 Flanschset DN50 für vorst. beschriebene Anlage**
Flanschset DN50 für vorst. beschriebene Anlage
best. aus:

2xGewindeflansch DN50
2xFlanschdichtung DN50
8xSechskantschraube M16x65
8xMutter M16
16 Beilagscheibe M16
aus Edelstahl
Menge: 1,000 St

**1.1.1.3.3 Schwimmerschalter Hebeanlagenbehälter**
Menge: 1,000 St

**1.1.1.3.4 Schwimmerschalter Hebeanlagen Schacht**
Menge: 2,000 St

**1.1.1.3.5 Einbau Kalkschutzanlage**
Einbau Kalkschutzanlage
mit erforderl. Installationsmaterial
sowie Zeitaufwand, elektr. Anschluss,
Montage Kontakt-Wasserzähler
durch Installationsfirma
Menge: 1,000 psch

**1.1.1.3.6 Fachgerechte Inbetriebnahme der Anlagentechnik**
Fachgerechte Inbetriebnahme der Anlagentechnik
durch Fachpersonal, für die Inanspruchnahme
von berechtigten Gewährleistungsansprüchen
nach Hersteller AGB,
Inbetriebnahme durch Hersteller Fachpersonal,
einschl. Anfahrt und installations- und
elektrotechnisch vollständig erledigte
(betriebsbereiten Anlagenzustand) Montage
Evtl. notwendige Zusatzarbeiten werden
auf Nachweis verrechnet.
Menge: 1,000 psch

*Hinweis: Sämtliche Absperr- und Regulierventile verstehen sich,*
Sämtliche Absperr- und Regulierventile verstehen sich,
wenn nicht anders angegeben, einschl. beidseitigem
Pressanschluss, erforderlicher Übergangsverschraubung,
Entleerungsventile, Klein- und Dichtmaterial
sowie einschl. einer zum gewählten, bzw. angebotenen
Ventiltyp passenden Dämmschale.

**1.1.1.3.7 Multi-Therm automatisches Zirkulationsregulierventil DN 25 / 50-65°C**
Menge: 14,000 St

**1.1.1.3.8 Verschraubung mit Pressanschluss zu vorstehendem Ventil DN 15/15mm**
Menge: 28,000 St

**1.1.1.3.9 Dämmschale für vorstehendes Regulierventil**
Menge: 14,000 St

**1.1.1.3.10 Temperaturmessarmatur zu Hygienesystem mit Temperaturmessung**
Temperaturmessarmatur zu Hygienesystem mit Temperaturmessung PT1000, Außengewinde
Menge: 14,000 St

**1.1.1.3.11 Verschraubung mit Pressanschluss zu vorstehender Messarmatur Hygienesystem DN 15**
Menge: 28,000 St

**1.1.1.3.12 Dämmschale zu vorstehender Messarmatur**
Menge: 14,000 St

**1.1.1.3.13 Probentnahmeventile**
Menge: 22,000 St

**1.1.1.3.14 Äußerst geräuscharmes Freistromventil, DN 15,**
Äußerst geräuscharmes Freistromventil, DN 15,
nach DVGW- und Schallschutzbestimmungen.
Gehäuse und mediumberührte Metallteile
aus Rotguß RG 5 nach DIN 1705.
Totraumfreies Oberteil mit wartungsfreier
Spindelabdichtung und zusätzlicher Rückdichtung.
Betätigungsgewinde vom Durchflußmedium
getrennt. Kegelabdichtung aus PTFE.
Betriebsdruck:  PN 16
Betriebstemperatur:  130 Grad C
beids. AG mit Überwurfmuttern und
Edelstahl-Preßfittings 10 mm,
mit Entleerung
Menge: 24,000 St

**1.1.1.3.15 Dämmschalen, -kappen zu vor beschriebenen**
Dämmschalen, -kappen zu vor beschriebenen
Armatur DN 15
Menge: 24,000 St

**1.1.1.3.16 Freistromventil wie vorstehend beschrieben, DN 20**
Freistromventil wie vorstehend beschrieben,
jedoch DN 20
Menge: 14,000 St

**1.1.1.3.17 Dämmschalen, -kappen zu vor beschriebenen**
Dämmschalen, -kappen zu vor beschriebenen
Armatur DN 20
Menge: 14,000 St

**1.1.1.3.18 Freistromventil wie vorstehend beschrieben, DN 25**
Freistromventil wie vorstehend beschrieben,
jedoch DN 25
Menge: 20,000 St

**1.1.1.3.19 Dämmschalen, -kappen zu vor beschriebenen**
Dämmschalen, -kappen zu vor beschriebenen
Armatur DN 25
Menge: 20,000 St

**1.1.1.3.20 Freistromventil wie vorstehend beschrieben, DN 32**
Freistromventil wie vorstehend beschrieben,
jedoch DN 32
Menge: 16,000 St

**1.1.1.3.21 Dämmschalen, -kappen zu vor beschriebenen**
Dämmschalen, -kappen zu vor beschriebenen
Armatur DN 32
Menge: 15,000 St

**1.1.1.3.22 Freistromventil wie vorstehend beschrieben, DN 40**
Freistromventil wie vorstehend beschrieben,
jedoch DN 40
Menge: 13,000 St

**1.1.1.3.23 Dämmschalen, -kappen zu vor beschriebenen**
Dämmschalen, -kappen zu vor beschriebenen
Armatur DN 40
Menge: 13,000 St

**1.1.1.3.24 Freistromventil wie vorstehend beschrieben, DN 50**
Freistromventil wie vorstehend beschrieben,
jedoch DN 50
Menge: 12,000 St

**1.1.1.3.25 Dämmschalen, -kappen zu vor beschriebenen**
Dämmschalen, -kappen zu vor beschriebenen
Armatur DN 50
Menge: 12,000 St

**1.1.1.3.26 Freistromventil wie vorstehend beschrieben, DN 65**
Freistromventil wie vorstehend beschrieben,
jedoch DN 65
Menge: 11,000 St

**1.1.1.3.27 Dämmschalen, -kappen zu vor beschriebenen**
Dämmschalen, -kappen zu vor beschriebenen
Armatur DN 65
Menge: 11,000 St

**1.1.1.3.28 Freistromventil wie vorstehend beschrieben, DN 80**
Freistromventil wie vorstehend beschrieben,
jedoch DN 80
Menge: 5,000 St

**1.1.1.3.29 Dämmschalen, -kappen zu vor beschriebenen**
Dämmschalen, -kappen zu vor beschriebenen
Armatur DN 80
Menge: 5,000 St

**1.1.1.3.30 Kugelhahn für Trinkwasser, 1/2",**
Kugelhahn für Trinkwasser, 1/2",
aus Preßmessing,
DIN /DVGW in Durchgangsform,
beidseitig Innengewinde
Menge: 8,000 St

**1.1.1.3.31 Kugelhahn wie vor beschrieben, jedoch 3/4"**
Menge: 6,000 St

**1.1.1.3.32 Kugelhahn wie vor beschrieben, jedoch 1"**
Menge: 8,000 St

**1.1.1.3.33 Kugelhahn wie vor beschrieben, jedoch 1 1/2"**
Menge: 8,000 St

**1.1.1.3.34 Entleerungs-Kugelhahn, DN 15,**
Entleerungs-Kugelhahn, DN 15,
mit Schlauchverschraubung,
Kuppe und Kette, aus Rotguß,
schwere Ausführung
Menge: 14,000 St

**1.1.1.3.35 Zeigerthermometer Tauchrohrlänge 100mm**
Menge: 12,000 St

**1.1.1.3.36 Bezeichnungsschilder Größe: 100 x 50 mm**
Menge: 24,000 St

**1.1.1.3.37 Bezeichnungsschilder Größe: 200 x 100 mm**
Menge: 22,000 St

#### 1.2 Sanierungsarbeiten im Bereich der Zentralen Heizung

##### 1.2.1 KG 420 Wärmeversorgungsanlagen

###### 1.2.1.1 KG 421 Heizungszentrale Warmwasserbereitung

*Hinweis: Warmwasserbereitung Küche*

**1.2.1.1.1 Speicherladesystem Edelstahl-StS**
Speicherladesystem Edelstahl-StS
Typ:  ThermoDuaV-S-500-80 STS
Art.-Nr.:  146B9769
Ausführung
Kompaktes Trinkwasser-Erwärmungssystem mit technisch-hygienischem Gutachten des Hygieneinstitutes.
Durch den mit Edelstahl gelöteten Wärmetauscher ist das System hoch
korrosionsfest und für den Einsatz in Mischinstallationen bestens
geeignet.
System mit montagefertiger Verrohrung und allen erforderlichen Anschlüssen, bestehend aus:

Edelstahl-Trinkwasserspeicher, Material 1.4571/1.4404,
hochwertig verarbeitet, gebeizt und passiviert. Typ: SE 500-1
Mit hochwertiger Wärmedämmung (FCKW-frei) aus EPS mit
aufkaschiertem Vlies zum optimalen Anliegen der Dämmung am
Behälter und Vermeidung von Konvektion und Kamineffekten.
Dämmdicke 80/20 = 100mm, Wärmeleitfähigkeit X = 0.032/0,038
W/(m*K) mit Polystyrolabdeckung, Farbe Blau RAL 5000. Komplett
montiert, Brandklasse B2 nach DIN 4102 T1, mit
Handlochabdeckung und Rosetten für alle
Anschlussdurchführungen. Bodendämmeinlage aus 50mm Vlies.
Wärmedämmung mit Hakenleiste, komplett abnehmbar.
Energieeffizienzklasse ,B' (-300L) bzw. (ab 350L) nach ErP-
Richtlinien 812+814/2013 (Ecodesign und Labelverordnung).
Reinigungs-und Besichtigungsöffnung nach DIN 4753.
- Plattenwärmetauscher, kupferfrei und dichtungslos, mit der
  speziellen Plattenprägung ,MicroPlate' zur optimalen
  Wärmeübertragung, komplett aus Edelstahl; WN 1.4401; mit einer
  Edelstahllegierung unter Vakuum hartgelötet;
  korrosionsgesicherte Ausführung; mit Wärmedämmung aus
  PU-Hartschaum Halbschalen, CE-geprüft.
- Anschluss- und Verrohrungssatz
Hocheffizienz-, trinkwassergeeignete Speicher-Ladepumpe
Energieeffizienzindex (EEI)<=0.23
Mögliche Ansteuerung über PWM-Signal
Mengeneinstellventil mit Durchflussmessung im Bypass
Speicherthermometer/Rundthermometer mit
Edelstahltauchhülse
Ladethermometer/Maschinenthermometer mit
Edelstahltauchhülse
2 Absperrarmaturen in der Ladeleitung
Sicherheitsventil nach DIN 1988, Abblasdruck 10 bar
(ohne Ausblaseleitung)
Speicher-Anschlussstück und vormontierte Anschlussgruppen aus
Rotguss
Edelstahlfestrohrverbindung mit Wärmedämmung
Zum Transport sind Trinkwasserspeicher, Wärmeaustauscher und
Verrohrungssatz separat verpackt.
Merkmale
- Ausführung entsprechend den DVGW-Arbeitsblättern W551/2004 zur
  Verminderung eines Legionellenwachstums durch vollständige
  Speicherladung und ständige Umwälzung
- Hygienisch-technisches Gutachten W 117770-04-Ho des Hygieneinstitutes
  des Ruhrgebiets, Gelsenkirchen
- hygienisch durch glatte Oberfläche
- kein zusätzlicher Korrosionsschutz erforderlich
  - konstante Trinkwassertemperatur auch nach Spitzenzapfung mit optimal
  dimensionierter Danfoss-Regelung
Leistungsdaten
Wärmeleistung  [kW]  80
Speichervolumen  [Liter]  500  x 1
Leistungskennzahl NL
nach DIN 4708  NL=39
Lademenge  [I/min]  23
Spitzenleistung 45°C  [I/10nnin]  1007
Spitzenleistung 45°C  [I/h]  2649
Dauerleistung  45°C  [I/h]  1970
max. zul. Zirkulation  [nn3/h]  1,38

Technische Daten  Heizwasser  Trinkwasser
Temperatur Eintritt  [°C]  70  10
Temperatur Austritt  [°C]  25  60
Durchfluss  [m3/h]  1,55  1,39
Druckabfall WT  [mbar]  110
Druckabfall Regler  [mbar]  150
  Wärmeaustauscher  Speicher
max. Betriebsüberdruck  [bar]  16  10
max. Betriebstemperatur  [°C]  150  95
Material  Edelstahl  Edelstahl
  WN 1.4401  1.4571/1.4404
Anschlüsse
Kalt-/Warmwasser  IG  11/2
Zirkulation  IG  1
Heizwasser  DN 20
Temperaturregler TR  IG  Rp 3/4 "
Menge: 1,000 St

**1.2.1.1.2 Elektronische Trinkwasser-Temperaturregelung**
Elektronische Trinkwasser-Temperaturregelung, vorverdrahtet und konfiguriert für Speicherladesysteme ThermoDual®-S bzw. LegioMin®-S
Typ:  ECL310/ECA35/P318 (Applikation 318.1 a/b)
Art.-Nr.:  004U1688
Merkmale:
Mikroprozessorgesteuerte Regelung für konstante Trinkwarmwassertemperatur,
einsetzbar für Speicherladesysteme.
Regelungsvariante für die Primärseite: Durchgangsventil ohne Sicherheitsfunktion, zur optimalen Anpassung an das Heizsystem.
Begrenzung der Primär-Rücklauftemperatur optional möglich.
Bedarfsoptimierte Leistungsregelung der angesteuerten Hocheffizienzpumpen durch Pulsweitenmodulation (PWM) oder 0-10V Steuersignal.
Möglichkeit der thermischen Desinfektion des gesamten Trinkwarmwasser-systems einschließlich Zirkulationsleitung gemäß DVGW-Arbeitsblatt W551 durch Sollwertanhebung auf 70°C. Aktivierung wahlweise im Tages- oder Wochenprogramm, manuell oder durch externen potentialfreien Kontakt. Integriertes Zirkulationsmanagement.
Zentralgerät zur witterungsgeführten Vorlauftemperaturregelung mit beleuch¬tetem grafischem Schwarzweiß-Display mit Hintergrundbeleuchtung, 128 x 96 Pixel; Anzeigemodus: Schwarzer Hintergrund, weißer Text.
Für Trinkwarmwasser; Softwarevorgabe über intelligenten Applikationsschlüs-sel.
Datenbus RS485 (intern) für Fernbedienungseinheiten, Zusatzmodule oder den Einsatz als Master oder Slave in einer Master-Slave-Folgeregelung.
Eingangs-/Ausgangserweiterungsmodul ECA35 für o.g. Regelgerät. Einbaumodul zur Erweiterung des elektrischen Regler ECL Comfort 310 und ECL Comfort 310 B, um weitere analoge Ein- und Ausgänge, sowie digitale und PWM- Ausgänge. Modul einbaubar im Sockel für ECL Comfort 310 (B).
Intelligenter Applikationsschlüssel P318 für die Ansteuerung und Regelung ver-schiedenster Trinkwasserapplikationen.
Regelgerät, Modul und Applikationsschlüssel eingebaut in Danfoss Schaltkasten komplett verdrahtet unter Einhaltung der gültigen DIN- und VDE- Vorschriften auf Klemmleiste geführt inklusive o.g. digitalem Fernheizungsregler zur witte-rungsgeführten Vorlauftemperaturregelung mit gleitender Rücklauftempera-turbegrenzung im Schaltkasten eingebaut,
Type: ECL310
·  1 Hauptschalter mit Phasenleuchte
·  Abmessung: BxHxT:
·  Versorgungsspannung:
·  Absicherung Schaltkasten (Sicherung)
·  Schutzart:
·  Gesamt Schaltleistung (inkl. Pumpenschütz):
·  Inklusive Elektroschaltplan (einfach)  280x219x156mm
230V AC +/-10%, 50-60Hz
F=6,3 Ampere
IP65
max. 6,3 Ampere / 230V AC
Technische Daten (Regelgerät)
·  6 Fühlereingänge Pt1000
·  4 frei konfigurierbare Eingänge 0-10V oder Pt1000
·  1 Impulseingang
·  3 Triac-Ausgänge für Stellantriebe
·  6 Relaisausgänge für Umwälzpumpen
·  1 USB-Serviceschnittstelle
·  1 Modbus-Schnittstelle für Vernetzung und Datenfernauslesung
·  1 Mbus-Schnittstelle
·  1 TCP/IP-Schnittstelle für Zugriff über das Internet zur
Fernwartung über das ECL Portal, Vernetzung und Datenfernauslesung.
Technische Daten (ECA 35 E-/A-Modul)
·  4 PWM-Ausgänge (Pulsweiten modulierte Ausgänge)
·  3 Analogausgänge (0-10 V)
·  4 Relaisausgänge
·  2 Eingänge, konfigurierbar als Pt1000 oder 0 - 10V
oder digitale Eingänge und zwei Pulseingänge für max. 200Hz
Ausführung
Elektronischer Trinkwasser-Temperaturregler auf verzinkter Montageplatte fertig montiert, mit Temperaturfühlern und allen erforderlichen Anschluss¬kabeln für Stellgeräte vorverdrahtet, konfiguriert für Anlagentyp „P318.1 a/b":
3 St. Temperaturfühler, Pt1000, 5m, 100°C
1 St. Temperaturfühler, Pt1000, 2m, 150°C
1 St. Anlege-Temperaturfühler, Pt1000, 5m, 100°C
1 St. Anschlusskabel für Stellantrieb ohne Sicherheitsfunktion (AMV10/20/30)
2 St. PWM-Signalkabel für Umwälzpumpen, 2m, 3x0,50mm2
2 St. VOLEX-Netzkabel für Umwälzpumpen, 2m, 3x0,75mm2
Zubehör (lose beigelegt):
2 St. Edelstahl-Tauchrohre G1/2"x100mm mit Kabelverschraubung, Ms 2 St. Edelstahl-Tauchrohre G1/2"x200mm mit Kabelverschraubung, Ms
3 St. Reduzierstück R3/4"xRp1/2", Rg
Menge: 1,000 St

**1.2.1.1.3 Primärmodul Durchgangsventil ohne Sicherheitsfunktion**
Primärmodul Durchgangsventil ohne Sicherheitsfunktion
als Zubehör für Speicherladesysteme ThermoDual bzw. Legiomin
Art.-Nr.: 004U1513
Ausführung
Primärmodul für differenzdruckbelasteten Heizungsanschluss,
abgestimmt auf die Speicherladesysteme ThermoDual-S bzw. Legiomin-S
und die elektronische Trinkwasser-Temperaturregelung ThermoControl-3.
Optimale Fühlerpositionierung zur Erfassung der Heizungs-Vorlauf-
temperatur durch eingeschweißtes Tauchrohr.
Set bestehend aus
1 St. Stellventil Typ VM2, DN15, kvs=4.0
1 St. Elektrischer Stellantrieb AMV10, 230V, 3-Pkt.
1 Verbindungsstück mit Einschweißtauchrohr, Kabelverschraubung und
Überwurfmuttern
1 St. Anschlussverschraubung, flachdichtend, mit Anschweißende
Flachdichtungen für alle Verschraubungen
Effektive und sichere Montage des Primärmoduls durch flachdichtende
Verschraubungen. Elektrischer Anschluss des Stellantriebs bauseits.
Technische Daten
Volumenstrom  [m3/h]:  1,55
Druckverlust  [kPa]:  15
max. zul. Betriebstemperatur [°C]:  110
max. zul. Betriebsdruck [bar]:  25
Versorgungsspannung:  230V / 50Hz
Stellsignal:  3-Punkt
Schutzart:  IP54
Anschlüsse:  G1xDN15
Länge  [mm]:  205
Gewicht  [kg]:  1.9
Menge: 1,000 St

**1.2.1.1.4 Danfoss Trinkwasser-Zirkulationsmodul TD-Z 25-70-25**
Danfoss Trinkwasser-Zirkulationsmodul TD-Z 25-70-25
als Zubehör für Speicherladesysteme ThermoDual bzw. Legiomin
Ausführung
Zirkulationsmodul abgestimmt auf die Speicherladesysteme ThermoDual-S, ThermoDual-GS bzw. Legiomin-S und die
elektronische Trinkwass
Das Verbindungsstück des Zirkulationsmoduls bietet Platz für die korrekte Montage des Anlegefühlers zur Erfassung der Zirkulationste
Set bestehend aus
1 St. Hocheffizienz-Zirkulationspumpe UPM2K 25-70N PWM aus Edelstahl, Energieeffizienzindex (EEI) <= 0,23
1 St. Mengeneinstellventil DN25, 10-40l/min, mit Bypass-Messkörper zur Durchflusskontrolle
1 St. Einlege-Rückschlagventil 1"
1 St. Rg-Verbindungsstück mit Überwurfmuttern
2 St. Rg-Anschlussverschraubungen flachdichtend mit Außengewinde
Flachdichtungen für alle Verschraubungen
Effektive und sichere Montage des Zirkulationsmoduls durch flachdichtende Verschraubungen, elektrischer Anschluss mittels Stecker.
Technische Daten
max. Zirk.-Volumenstrom [m3/h]: 2,1
Restförderhöhe bei Vmax. [kPa]: 22
max. zul. Betriebstemperatur [°C]: 70
max. zul. Betriebsdruck [bar]: 10
Versorgungsspannung: 230V / 50Hz
max. Stromaufnahme [A]: 0,46
Schutzart: IPX4D
Anschlüsse: R1" x R11/4"
Länge [mm]: 544
Gewicht [kg]: 5,3
Fabrikat: Danfoss
Typ: TD-Z 25-70-25
Bestell -N r.: 004U1638
Menge: 1,000 St

*Hinweis: Warmwasserbereitung BT2*

**1.2.1.1.5 Danfoss- Trinkwasserdurchflusssystem-kupferfrei**
Danfoss- Trinkwasserdurchflusssystem-kupferfrei
Typ:  ThermoDual-FLS-Combi 70-StS
Art.-Nr.  146B9815

Funktionsweise:
Die benötigte Wärmeenergie zur Erwärmung des Trinkwassers wird in einem auf das Gesamtsystem abgestimmten Heizwasserpufferspeicher (optionales Zubehör) gespeichert oder eine externe Wärmequelle differenzdruckfrei zur Verfügung gestellt. Im Bedarfsfall wird das gespeicherte Heizungswasser über einen leistungsstarken, speziell auf den jeweiligen Anwendungsfall ausgelegten Plattenwärmetauscher geführt, wodurch das Trinkwasser im Durchfluss auf die gewünschte Temperatur (empfohlen 60°C) erwärmt wird.
Je nach Bedarfsanforderung variiert der Heizwasservolumenstrom so, dass die am elektronischen Regler eingestellte Warmwassertemperatur (gemäß DVGW-Arbeitsblatt W551 - 60°C) am Wärmetauscherausgang konstant und ohne Temperaturschwankungen eingehalten werden kann.
Diese konstante Temperaturregelung erfolgt mittels einer in dem System integrierten bedarfsabhängigen Leistungsregelung der Heizungspumpe, die es weiterhin ermöglicht, heizungsseitige Temperaturschwankungen optimal ohne Auswirkung auf die Trinkwassertemperatur auszugleichen und Elektroenergie einzusparen.
Gleichzeitig wir die Temperatur der zurückgeführten Zirkulationswassermenge entsprechend dem eingestellten Sollwert (Warmwassertemperatur–5K) ebenfalls über eine bedarfsabhängige Leistungsregelung der Zirkulationspumpe konstant und energieeffizient ausgeregelt.

Systemzusammenstellung:
1 St.  Danfoss-Durchflusssystem komplett auf verzinkter Wandplatte verrohrt und elektrisch verdrahtet, zum bauseitigen Anschluss an einen Heizwasser-Pufferspeicher oder eine andere differenzdruckfreie Wärmequelle sowie der Trinkwasser-Hausanlage, bestehend aus:

  Dichtungslosem Plattenwärmetauscher, kupferfrei - aus Edelstahl, WN 1.4404,  mit  einer  Edelstahllegierung  unter Vakuum zu einer kompakten Einheit verlötet. Neuartige Micro Plate® Wärmeübertragertechnologie mit einzigartiger Plattenstruktur für effektivere Wärmeübertragung, geringere Druckverluste und längere Lebensdauer. Starkwandige, flachdichtende Gewindeanschlüsse. Korrosionsbeständige Ausführung. Berechnung und Werkstoffe entsprechend den AD-Merkblättern. Gefertigt nach DIN ISO 9001, CE-geprüft gem. Druckgeräterichtlinie 97/23/EG (PED).
  Fabr.: Danfoss Typ: XB 37-1-StS
Menge: 1,000 St

**1.2.1.1.6 Pufferspeicher für Heizwasser**
Pufferspeicher für Heizwasser
Typ:  PSS 300/6
  Art.-Nr.  640U1181
Ausführung
Behälter aus Stahl (S235JRG2), innen roh, außen grundiert, in stehender Ausführung auf Fußring. Gefertigt nach Werksnorm.
Lade und Entladestutzen mit Flanschanschluss und innerer Wasserführung zur optimalen Schichtenbildung, speziell abgestimmt auf die Trinkwasser-Durchflusssysteme ThermoDual®- FLS, auch in Verbindung mit Solareinbindung.
Besonders geeignet für Fernwärmeanwendungen zur Auskühlung des Heizungsrücklaufes der Trinkwarmwasserbereitung im Zirkulationsbetrieb mit spezieller Einschichtung.
Klemmleiste zur freien Positionierung von Fühlern.
Möglichkeit zur Einbringung eines elektrischen Heizelements.
Hochwertige, abnehmbare Wärmedämmung (FCKW-frei)aus EPS mit auf¬kaschiertem Polyesterfaservlies zum optimalen Anliegen der Dämmung am Behälter und Vermeidung von Konvektions- und Kamineffekten, Dämmschichtstärke (300L-80mm, ab 500L-100mm) mit Polypropylen-Deckschicht, Farbe silber.

Technische Daten

Nenninhalt  [l]  500
max. Betriebsüberdruck  [bar]  6
max. Betriebstemperatur  [°C]  110°C
Abmessungen und Gewicht
Durchmesser ohne WD  [mm]  600
Höhe  [mm]  1860
Kippmaß  [mm]  2010
Gewicht  [kg]  115
Anschlüsse
Lade-/Entladestutzen  (4 Stück)
nach DIN EN 1092-1, Typ 11, Form B:  DN40/PN16
mittlerer Rücklauf / Flansch  4a  DN40/PN16
Einbindung Solar  RP  2“
Thermometer/Thermostat (4 Stück)  Rp  ½“
Entlüftung  Rp  ¾ “
Entleerung  Rp  ¾ “
Revisionsöffnung  [mm]  Ø 205
Menge: 1,000 St

*Hinweis: Warmwasserbereitung BT1 (BA1+2)*

**1.2.1.1.7 Danfoss- Trinkwasserdurchflusssystenn-kupferfrei**
Danfoss- Trinkwasserdurchflusssystenn-kupferfrei
Typ:  ThermoDual-FLS-Combi 175-StS
Art.-Nr.  14668720
Funktionsweise:
Die benötigte Wärmeenergie zur Erwärmung des Trinkwassers wird in einem auf das Gesamtsystem abgestimmten Heizwasserpufferspeicher (optionales Zubehör) gespeichert oder eine externe Wärmequelle differenzdruckfrei zur Verfügung gestellt. Im Bedarfsfall wird das gespeicherte Heizungswasser über einen leistungsstarken, speziell auf den jeweiligen Anwendungsfall ausgelegten Plattenwärmetauscher geführt, wodurch das Trinkwasser im Durchfluss auf die gewünschte Temperatur (empfohlen 60°C) erwärmt wird.
Je nach Bedarfsanforderung variiert der Heizwasservolumenstrom so, dass die am elektronischen Regler eingestellte Warmwassertemperatur (gemäß DVGW-Arbeitsblatt W551 - 60°C) am Wärmetauscherausgang konstant und ohne Temperaturschwankungen eingehalten werden kann.
Diese konstante Temperaturregelung erfolgt mittels einer in dem System integrierten bedarfsabhängigen Leistungsregelung der Heizungspumpe, die es weiterhin ermöglicht, heizungsseitige Temperaturschwankungen optimal ohne Auswirkung auf die Trinkwassertemperatur auszugleichen und Elektroenergie einzusparen.
Gleichzeitig  wir  die  Temperatur  der  zurückgeführten
Zirkulationswassermenge entsprechend dem eingestellten Sollwert (Warmwassertemperatur-5K) ebenfalls über eine bedarfsabhängige Leistungsregelung der Zirkulationspumpe konstant und energieeffizient ausgeregelt.
Menge: 2,000 St

**1.2.1.1.8 Pufferspeicher für Heizwasser**
Pufferspeicher für Heizwasser
Typ:  PSS 1000/6
Art.-Nr.  641U1183
Ausführung
Behälter aus Stahl (S235JRG2), innen roh, außen grundiert, in stehender
Ausführung auf Fußring. Gefertigt nach Werksnorm.
Lade und Entladestutzen mit Flanschanschluss und innerer Wasserführung zur optimalen Schichtenbildung, speziell abgestimmt auf die Trinkwasser-Durchflusssysteme ThermoDual®- FLS, auch in Verbindung mit Solareinbindung.
Besonders geeignet für Fernwärmeanwendungen zur Auskühlung des Heizungsrücklaufes der Trinkwarmwasserbereitung im Zirkulationsbetrieb mit spezieller Einschichtung.
Klemmleiste zur freien Positionierung von Fühlern.
Möglichkeit zur Einbringung eines elektrischen Heizelements.
Hochwertige, abnehmbare Wärmedämmung (FCKW-frei)aus EPS mit aufkaschiertem Polyesterfaservlies zum optimalen Anliegen der Dämmung am
Behälter und Vermeidung von Konvektions- und Kamineffekten,
Dämmschichtstärke (300L-80mm, ab 500L-100mm) mit Polypropylen-
Deckschicht, Farbe silber.
Technische Daten
Nenninhalt  [I]  1000
max. Betriebsüberdruck  [bar]  6
max. Betriebstemperatur  [°C]  110°C
Abmessungen und Gewicht
Durchmesser ohne WD  [mm]  850
Höhe  [mm]  1910
Kippmaß  [mm]  2090
Gewicht  [kg]  240
Anschlüsse
Lade-/Entladestutzen (4 Stück)
nach DIN EN 1092-1, Typ 11, Form B:  DN50/PN16
mittlerer Rücklauf/ Flansch  4a  DN50/PN16
Einbindung Solar  RP  2"
Thermometer/Thermostat (4 Stück)  Rp  '/z"
Entlüftung  Rp
Entleerung  Rp  "
Revisionsöffnung  [mm]  0 205
Menge: 2,000 St

**1.2.1.1.9 Vorstehende Frischwasser-Ladestationen in das Gebäude schaffen, aufstellen, zusammenbauen und mit den Rohrleitungen verbinden**
Menge: 4,000 St

**1.2.1.1.10 Erstellung der Anschlüsse an der aufgestellten Frischwasser Ladestationen an den Vor- und Rücklaufanschlüssen Heizung DN 65 Warm-/Kalt-/Zirkulationsleitung bis DN50**
Menge: 4,000 St

**1.2.1.1.11 Inbetriebnahme Frischwasserstation**
Inbetriebnahme FWS-Station

Funktionsprüfung und Kontrolle der Parameter/ Einstellungen der FWS-Station in der Heizzentrale.

- Funktionsprüfung/Einstellung/Einweisung der Stationen mit Verarbeiter gemäß Wartungsprotokoll
- Funktionsprüfung, Regelungseinstellungen der Heizzentrale inkl. Einstell-Protokoll
- ggf. Optimierung der Anlage in Absprache: Betreiber, Verarbeiter oder Planer
- Hydraulische und elektrische Einregulierung der Trinkwasserleistung.
Menge: 4,000 St

###### 1.2.1.2 KG 422 Rohrleitungen und Zubehör

*Hinweis: Heizwasser Edelstahlrohr*
Heizwasser Edelstahlrohr
zur Ausführung auch bei nicht komplett dichter Gebäudehülle
Rohrleitungen für PWWH-, Druckluft und
Industrieanlagen, (nicht für Trinkwasserinstallationen),
aus ferritisch nichtrostendem Chromstahl,
Werkstoff-Nr. 1.4520,
nach DIN EN 10088-2,
Verbindung mit Sanpress Inox-Verbinder aus
Edelstahl (Molybdängehalt min. 2,2%),
mit SC-Contur und DVGW zertifizierter
Prüfsicherheit bei unverpresstem Verbinder
über den gesamten Prüfbereich von
22 hPa (22 mbar) bis 0,3 MPa (3 bar) trocken,
0,1 MPa (1 bar) bis 0,65 MPa (6,5 bar) nass,
Pressverbindung bis DN 50 mit doppelter
Presskontur (vor und hinter dem Dichtelement),
EPDM-Dichtelement, unlösbar,
Rohr und Verbinder im Systemverbund
inklusive Systemzulassung,

*Hinweis: Heizwasser Edelstahlrohr*
Heizwasser Edelstahlrohr
zur Ausführung auch bei nicht komplett dichter Gebäudehülle

Pressfitting-System aus niedrig legiertem Edelstahl für
Heizungsanlagen in den Abmessungen d15 - d108 mm,
Rohrverbindungen mit dem Nachweis der
Zwangsundichtigkeit in unverpresstem Zustand.

Systemkomponenten:

Edelstahl Systemrohre 1.4520 (CrTi-Stahl), d15 - d54 mm
geprüft nach Werksnorm, biegbar, Rohrlänge 6 m.
Edelstahl Systemrohre 1.4301/1.4520  (CrNi-Stahl/CrTi-
Stahl), d76,1 - d108 mm geprüft nach Werksnorm,
Rohrlänge 6 m.

Pressfittings d15 - d54 mm, aus Edelstahl mit
Pressindikator zur Erkennung nicht verpresster
Verbindung vor der Druckprobe, mit Kennzeichnung Symbol
"Kein Trinkwasser" und Konturdichtringen aus
Butylkautschuk (CIIR) schwarz.

 Pressfittings d76.1 - d108 mm aus Edelstahl mit
Pressindikator zur Erkennung nicht verpresster
Verbindung vor der Druckprobe, mit Kennzeichnung Symbol
"Kein Trinkwasser" und Rundschnurdichtring aus
Butylkautschuk (CIIR) schwarz.

Die Fittings sind zur Verbesserung der
Korrosionsbeständigkeit lösungsgeglüht und
blankgeglüht.

Für das ausgeschriebene Produkt liegt eine
Haftungsübernahmevereinbarung zwischen dem Hersteller
und dem ZVSHK bzw. dem BTGA vor.

Betriebsbedingungen für Heizungsanlage:
- maximaler Betriebsdruck:  16 bar

Verlegen als Heizungs- oder Heizungsanschlussleitungen
unter Beachtung der DIN EN 12828 und DIN EN 14336
einschließlich Ablängen, Ausrichten und Befestigen,
unter Berücksichtigung der temperaturabhängigen
Längenänderung, Dichtheitsprüfung und Spülen.

**1.2.1.2.1 Rohrleitung Edelstahl D 18 mm**
Rohrleitung Edelstahl D 18 mm
sonst wie vorst. beschrieben,
Menge: 25,000 m

**1.2.1.2.2 Rohrleitung Edelstahl D 22 mm**
Rohrleitung Edelstahl D 22 mm
sonst wie vorst. beschrieben,
Menge: 40,000 m

**1.2.1.2.3 Rohrleitung Edelstahl D 28 mm**
Rohrleitung Edelstahl D 28 mm
sonst wie vorst. beschrieben,
Menge: 42,000 m

**1.2.1.2.4 Rohrleitung Edelstahl D 35 mm**
Rohrleitung Edelstahl D 35 mm
sonst wie vorst. beschrieben,
Menge: 46,000 m

**1.2.1.2.5 Rohrleitung Edelstahl D 42 mm**
Rohrleitung Edelstahl D 42 mm
sonst wie vorst. beschrieben,
Menge: 80,000 m

**1.2.1.2.6 Rohrleitung Edelstahl D 54 mm**
Rohrleitung Edelstahl D 54 mm
sonst wie vorst. beschrieben,
Menge: 56,000 m

**1.2.1.2.7 Rohrleitung Edelstahl D 76,1 mm**
Rohrleitung Edelstahl D 76,1 mm
sonst wie vorst. beschrieben,
Menge: 64,000 m

**1.2.1.2.8 Rohrleitung Edelstahl D 88,9 mm**
Rohrleitung Edelstahl D 88,9 mm
sonst wie vorst. beschrieben,
Menge: 34,000 m

*Hinweis: Formstücke*
Formstücke
zu vorstehendem Heizwasser Edelstahlrohr
DVGW-Prüfzeichen,
Formstücke als Zulage zur Rohrposition
gleichweit  oder reduziert, alle Winkelgrade

**1.2.1.2.9 Bogen wie vorstehend beschrieben, jedoch DN 15**
Menge: 22,000 St

**1.2.1.2.10 Bogen wie vorstehend beschrieben, jedoch DN 20**
Menge: 24,000 St

**1.2.1.2.11 Bogen wie vorstehend beschrieben, jedoch DN 25**
Menge: 18,000 St

**1.2.1.2.12 Bogen wie vorstehend beschrieben, jedoch DN 32**
Menge: 20,000 St

**1.2.1.2.13 Bogen wie vorstehend beschrieben, jedoch DN 40**
Menge: 44,000 St

**1.2.1.2.14 Bogen wie vorstehend beschrieben, jedoch DN 50**
Menge: 26,000 St

**1.2.1.2.15 Bogen wie vorstehend beschrieben, jedoch DN 65**
Menge: 22,000 St

**1.2.1.2.16 Bogen wie vorstehend beschrieben, jedoch DN 80**
Menge: 14,000 St

**1.2.1.2.17 Abzweig DN 15, für vorst. Edelstahl Rohr,**
Abzweig DN 15, für vorst. Edelstahl Rohr,
alle Winkelgrade und Reduzierungen
sonst wie vorst. beschrieben,
E-Stahl/E-Stahl/E-Stahl
Menge: 8,000 St

**1.2.1.2.18 Abzweig DN 20, für vorst. Edelstahl Rohr,**
Abzweig DN 20, für vorst. Edelstahl Rohr,
alle Winkelgrade und Reduzierungen
sonst wie vorst. beschrieben,
E-Stahl/E-Stahl/E-Stahl
Menge: 8,000 St

**1.2.1.2.19 Abzweig DN 25, für vorst. Edelstahl Rohr,**
Abzweig DN 25, für vorst. Edelstahl Rohr,
alle Winkelgrade und Reduzierungen
sonst wie vorst. beschrieben,
E-Stahl/E-Stahl/E-Stahl
Menge: 12,000 St

**1.2.1.2.20 Abzweig DN 32, für vorst. Edelstahl Rohr,**
Abzweig DN 32, für vorst. Edelstahl Rohr,
alle Winkelgrade und Reduzierungen
sonst wie vorst. beschrieben,
E-Stahl/E-Stahl/E-Stahl
Menge: 10,000 St

**1.2.1.2.21 Abzweig DN 40, für vorst. Edelstahl Rohr,**
Abzweig DN 40, für vorst. Edelstahl Rohr,
alle Winkelgrade und Reduzierungen
sonst wie vorst. beschrieben,
E-Stahl/E-Stahl/E-Stahl
Menge: 8,000 St

**1.2.1.2.22 Abzweig DN 50, für vorst. Edelstahl Rohr,**
Abzweig DN 50, für vorst. Edelstahl Rohr,
alle Winkelgrade und Reduzierungen
sonst wie vorst. beschrieben,
E-Stahl/E-Stahl/E-Stahl
Menge: 12,000 St

**1.2.1.2.23 Abzweig DN 65, für vorst. Edelstahl Rohr,**
Abzweig DN 65, für vorst. Edelstahl Rohr,
alle Winkelgrade und Reduzierungen
sonst wie vorst. beschrieben,
E-Stahl/E-Stahl/E-Stahl
Menge: 6,000 St

**1.2.1.2.24 Abzweig DN 80, für vorst. Edelstahl Rohr,**
Abzweig DN 80, für vorst. Edelstahl Rohr,
alle Winkelgrade und Reduzierungen
sonst wie vorst. beschrieben,
E-Stahl/E-Stahl/E-Stahl
Menge: 4,000 St

**1.2.1.2.25 Reduzierstück DN 15**
Reduzierstück DN 15
alle Reduzierungsgrößen
sonst wie vorst. beschrieben,
Menge: 12,000 St

**1.2.1.2.26 Reduzierstück DN 20**
Reduzierstück DN 20
alle Reduzierungsgrößen
sonst wie vorst. beschrieben,
Menge: 12,000 St

**1.2.1.2.27 Reduzierstück DN 25**
Reduzierstück DN 25
alle Reduzierungsgrößen
sonst wie vorst. beschrieben,
Menge: 10,000 St

**1.2.1.2.28 Reduzierstück DN 32**
Reduzierstück DN 32
alle Reduzierungsgrößen
sonst wie vorst. beschrieben,
Menge: 8,000 St

**1.2.1.2.29 Reduzierstück DN 40**
Reduzierstück DN 40
alle Reduzierungsgrößen
sonst wie vorst. beschrieben,
Menge: 8,000 St

**1.2.1.2.30 Reduzierstück DN 50**
Reduzierstück DN 50
alle Reduzierungsgrößen
sonst wie vorst. beschrieben,
Menge: 8,000 St

**1.2.1.2.31 Reduzierstück DN 65**
Reduzierstück DN 65
alle Reduzierungsgrößen
sonst wie vorst. beschrieben,
Menge: 12,000 St

**1.2.1.2.32 Reduzierstück DN 80**
Reduzierstück DN 80
alle Reduzierungsgrößen
sonst wie vorst. beschrieben,
Menge: 6,000 St

**1.2.1.2.33 Edelstahl Muffe, bis DN 15**
Menge: 6,000 St

**1.2.1.2.34 Edelstahl Muffe, DN 20**
Menge: 6,000 St

**1.2.1.2.35 Edelstahl Muffe, DN 25**
Menge: 8,000 St

**1.2.1.2.36 Edelstahl Muffe, DN 32**
Menge: 8,000 St

**1.2.1.2.37 Edelstahl Muffe, DN 40**
Menge: 8,000 St

**1.2.1.2.38 Edelstahl Muffe, DN 50**
Menge: 6,000 St

**1.2.1.2.39 Edelstahl Muffe, DN 65**
Menge: 6,000 St

**1.2.1.2.40 Edelstahl Muffe, DN 80**
Menge: 6,000 St

**1.2.1.2.41 Schiebemuffe Pressverbindung Stahl niro Heizungswasser DN 15**
Schiebemuffe, Verbindung durch Pressen, für Rohrleitung aus nichtrostenden Stahlrohren, Werkstoff-Nr 1.4401, für Heizungswasser,DN15
Menge: 4,000 St

**1.2.1.2.42 Schiebemuffe Pressverbindung Stahl niro Heizungswasser DN 20**
Schiebemuffe, Verbindung durch Pressen, für Rohrleitung aus nichtrostenden Stahlrohren, Werkstoff-Nr 1.4401, für Heizungswasser,DN20
Menge: 4,000 St

**1.2.1.2.43 Schiebemuffe Pressverbindung Stahl niro Heizungswasser DN 25**
Schiebemuffe, Verbindung durch Pressen, für Rohrleitung aus nichtrostenden Stahlrohren, Werkstoff-Nr 1.4401, für Heizungswasser,DN25
Menge: 4,000 St

**1.2.1.2.44 Schiebemuffe Pressverbindung Stahl niro Heizungswasser DN 32**
Schiebemuffe, Verbindung durch Pressen, für Rohrleitung aus nichtrostenden Stahlrohren, Werkstoff-Nr 1.4401, für Heizungswasser,DN32
Menge: 4,000 St

**1.2.1.2.45 Schiebemuffe Pressverbindung Stahl niro Heizungswasser DN 40**
Schiebemuffe, Verbindung durch Pressen, für Rohrleitung aus nichtrostenden Stahlrohren, Werkstoff-Nr 1.4401, für Heizungswasser,DN40
Menge: 4,000 St

**1.2.1.2.46 Schiebemuffe Pressverbindung Stahl niro Heizungswasser DN 50**
Schiebemuffe, Verbindung durch Pressen, für Rohrleitung aus nichtrostenden Stahlrohren, Werkstoff-Nr 1.4401, für Heizungswasser,DN50
Menge: 4,000 St

**1.2.1.2.47 Anschluß an Stahl schwarz herstellen**
Anschluß an Stahl schwarz herstellen mit Übergang an Stahlrohr nichtrostendem bis DN 20
Menge: 2,000 St

**1.2.1.2.48 Anschluß an Stahl schwarz herstellen**
Anschluß an Stahl schwarz herstellen mit Übergang an Stahlrohr nichtrostendem DN 25-32
Menge: 8,000 St

**1.2.1.2.49 Anschluß an Stahl schwarz herstellen**
Anschluß an Stahl schwarz herstellen mit Übergang an Stahlrohr nichtrostendem DN 40-50
Menge: 12,000 St

**1.2.1.2.50 Anschluß an Stahl schwarz herstellen**
Anschluß an Stahl schwarz herstellen mit Übergang an Stahlrohr nichtrostendem DN 65
Menge: 6,000 St

**1.2.1.2.51 Anschluß an Stahl schwarz herstellen**
Anschluß an Stahl schwarz herstellen mit Übergang an Stahlrohr nichtrostendem DN80
Menge: 6,000 St

**1.2.1.2.52 Anschluss Rohrleitung, aus Edelstahl bis DN 20, an bestehenden Leitung aus Stahl verzinkt, herstellen, einschl. Übergangsstück etc.**
Anschluss Rohrleitung, aus Edelstahl bis DN 20,
an bestehenden Leitung aus Stahl schwarz,
herstellen, einschl. Übergangsstück etc.
Menge: 2,000 St

**1.2.1.2.53 Anschluss Rohrleitung, aus Edelstahl von DN 25-40 an bestehenden Leitung aus Stahl schwarz, herstellen, einschl. Übergangsstück etc.**
Menge: 4,000 St

**1.2.1.2.54 Anschluss Rohrleitung, aus Edelstahl von DN 40-65 an bestehenden Leitung aus Stahl schwarz, herstellen, einschl. Übergangsstück etc.**
Menge: 4,000 St

*Hinweis: Montage der Rohraufhängungen*
Montage der Rohraufhängungen
Sämtliche Leistungen wie Gewindestangen, Bohren
und Setzen der Dübel
sind in die nachfolgenden EP's zu berücksichtigen.

**1.2.1.2.55 Rohrbefestigung für Edelstahlrohr 18x1**
Hochschallgedämmtes muffenloses Entwässerungssystem Rohrschelle gedämmt, mit Gewindemuffe M10 / G 1/2"
Verwendungszwecke
- Zur Fixpunktbefestigung von Rohren in Verbindung
  mit Stütz- und Dehnmuffe oder Langmuffe
- Zur Gleitbefestigung von Rohren
Eigenschaften
- Außengewinde
- Innengewinde
Technische Eigenschaften
- Werkstoff: Stahl
- Oberfläche: galvanisch verzinkt
- Für Rohrleitung Edelstahl
- Rohrgewinde: 1/2 "
- metrisches Gewinde: 10 mm
Menge: 20,000 St

**1.2.1.2.56 Rohrbefestigung für Edelstahlrohr 22x1,2**
Leistung wie vor, jedoch DN wie Kurztext
Menge: 20,000 St

**1.2.1.2.57 Rohrbefestigung für Edelstahlrohr 28x1,2**
Leistung wie vor, jedoch DN wie Kurztext
Menge: 30,000 St

**1.2.1.2.58 Rohrbefestigung für Edelstahlrohr 35x1,5**
Leistung wie vor, jedoch DN wie Kurztext
Menge: 40,000 St

**1.2.1.2.59 Rohrbefestigung für Edelstahlrohr 42x1,5**
Leistung wie vor, jedoch DN wie Kurztext
Menge: 60,000 St

**1.2.1.2.60 Rohrbefestigung für Edelstahlrohr 54x1,5**
Leistung wie vor, jedoch DN wie Kurztext
Menge: 40,000 St

**1.2.1.2.61 Rohrbefestigung für Edelstahlrohr 76x1,5**
Leistung wie vor, jedoch DN wie Kurztext
Menge: 50,000 St

**1.2.1.2.62 Rohrbefestigung für Edelstahlrohr 88,9x1,5**
Leistung wie vor, jedoch DN wie Kurztext
Menge: 40,000 St

**1.2.1.2.63 Festpunkt für Rohr DN65,**
Festpunkt für Rohr DN65,
bestehend aus:
Set MFP-LF-I
Rohrschelle MFP
Schraubanker
Gewindestange
Anzeichnen und Herstellen der Bohrlöcher
sonst wie vor beschrieben
Menge: 6,000 St

**1.2.1.2.64 Festpunkt für Rohr DN80,**
Festpunkt für Rohr DN80
bestehend aus:
Set MFP-LF-I
Rohrschelle MFP
Schraubanker
Gewindestange
Anzeichnen und Herstellen der Bohrlöcher
sonst wie vor beschrieben
Menge: 6,000 St

**1.2.1.2.65 Erschwerniszulage**
Erschwerniszulage für das Montieren von
Rohrleitungen einschl. Formstücke und
Befestigungsmaterial im Bereich von Decken,
Unterzügen und Wanddurchführungen, sowie
beengte Platzverhältnisse (Leitungskreuzungen) und in Bereichen in denen bereits Elektroleitungen bzw. Elektrotrassen, bauseits verlegt sind,
beengter Bereich Montagehöhe bis 3,5 m,
ca. 30 x 30 cm, DN 32-80.
Menge: 90,000 m

**1.2.1.2.66 Kompaktverteiler thermisch getrennt**
Kompaktverteiler thermisch getrennt

als kombinierter Vor-und Rücklaufverteiler,
bestehend aus:
thermisch getrennter Vor- und Rücklaufkammer
(e=20-30 mm),
übereinander angeordnet,
jeweils aus Rechteckprofilrohr
S235JR (St. 37.2) geschweißt,
Wandstärke 4-12 mm, je nach Verteilergröße,
mit Flanschabgangsstutzen aus nahtlosem Rohr
nach EN 10220, PN 6-16 oder Gewindestutzen.
Stutzen der unteren Kammer durch
eingeschweißte Hülsen in der oberen Kammer
durchgeführt,
Stutzenhöhen auf Spindelhöhe der
einzubauenden Armaturen abgestimmt.
Variable Stutzenabstände mit einem lichten
Flanschabstand von 150 mm
zur Gewährleistung eines gleichmäßigen
Aufbaubildes.
Incl. Entwässerungsmuffen für beide Kammern.
Verteiler werkseitig druckgeprüft.
Ausführung innen roh, außen armaflexbeständig
in anthrazit grundiert.
Kammergröße: 400
Volumenstrom: bis 129 m3/h
Verteilerlänge: 3532.5 mm
Betriebsdruck: 6 bar
Betriebstemperatur max 110 Grad C
Anschlüsse
• 2 Stutzen DN40/16
• 2 Stutzen DN65/16
• 2 Stutzen DN100/16

2 St. Standkonsolen thermisch getrennt
Aus Rundrohr mit Flanschen oder Stahlplatten
getrennt, mit Zwischenlage aus Gummi,
in Verteilerfarbe grundiert
Fertigisolierung mit verz. Stahlblechmantel und
Mineralfaser mit Schnellverschlüssen
entsprechend der Heiz.Anl.V. für vorstehenden
Verteiler, Isolierstärke 100 mm.
Rinne aus verzinktem Stahlblech in Verteilerlänge,
mit Ablaufgarnitur und Haltern
2 Anschlüsse (Größe nach Auslegung) in der
Rücklaufkammer für Druckhaltungs bzw.
Entgasungsanlage.
Lage des Rücklaufnippels unter dem
Primärrücklauf,
Vorlaufnippel in mindestens 1.000 mm Abstand
schlammsicher durchgeführt

Aus Gründen der Baustellenorganisation soll die
Montagezeit am Aufstellort auf ein Minimum
reduziert werden. Daher sind die Paßstücke/
Rohrverbindungsstücke für den Verteileraufbau
bestehend aus ca. 30 Paßstücken vorzufertigen.
Die Verbindungsnähte sind prüfungssicher
maschinell durchzuschweißen.
Incl. Entleerungs- und Fühlermuffen.
Menge: 1,000 St

**1.2.1.2.67 Hocheffiziente Rohreinbaupumpe -**
Hocheffiziente Rohreinbaupumpe -  Heizung,
als Austauschpumpe für Bestandspumpe
Grundfos TPE 80-180

- inkl. Wärmedämmschale, zweiteilig
- Stör- oder Betriebsmeldung (umschaltbar)
- ext. AUS oder EIN (umschaltbar)
- Power Limit (aktivierbar)
- Anzeige der Betriebszustände
- Schnittstelle für BIM Interface Module
- Steckbuchse für Remote Adapter

Die notwendigen Leistungsdaten sind vor der
Bestellung nochmal mit der aktuellen Planung
abzugleichen und auf ausreichende Leistung
zu prüfen!
Menge: 1,000 St

**1.2.1.2.68 Hocheffiziente Rohreinbaupumpe -**
Hocheffiziente Rohreinbaupumpe -
als Austauschpumpe für Bestandspumpe
Grundfos TPE 80-60 F

- inkl. Wärmedämmschale, zweiteilig
- Stör- oder Betriebsmeldung (umschaltbar)
- ext. AUS oder EIN (umschaltbar)
- Power Limit (aktivierbar)
- Anzeige der Betriebszustände
- Schnittstelle für BIM Interface Module
- Steckbuchse für Remote Adapter

Die notwendigen Leistungsdaten sind vor der
Bestellung nochmal mit der aktuellen Planung
abzugleichen und auf ausreichende Leistung
zu prüfen!
Menge: 1,000 St

**1.2.1.2.69 Remote Adapter**
Remote Adapter
zur drahtlosen Kommunikation zwischen
Smartphone und ModulA Umwälzpumpe
Menge: 2,000 St

**1.2.1.2.70 Inbetriebnahme aller vorstehenden Anlagenteile**
Inbetriebnahme aller vorstehenden Anlagenteile
der Zentrale, einschl.

Inbetriebnahme
Inbetriebnahme durch Werkskundendienst
zuzüglich Anfahrtspauschale.
Menge: 2,000 St

*Hinweis: Armaturen und Zubehör*

**1.2.1.2.71 Kugelhahn DN 15,Rohrleitung Edelstahl**
Kugelhahn DN 15,Rohrleitung Edelstahl
Kugelhahn mit angeformten Pressenden für schnelle Verarbeitung und guter Dämmbarbeit mit Verlängerungssets
Menge: 2,000 St

**1.2.1.2.72 Kugelhahn DN 20**
Kugelhahn wie vorst. beschrieben, jedoch DN 20
Menge: 2,000 St

**1.2.1.2.73 Kugelhahn DN 25**
Kugelhahn wie vorst. beschrieben, jedoch DN 25,
Menge: 4,000 St

**1.2.1.2.74 Kugelhahn DN 40**
Kugelhahn wie vorst. beschrieben, jedoch DN 40,
Menge: 4,000 St

**1.2.1.2.75 Kugelhahn DN 50**
Kugelhahn wie vorst. beschrieben, jedoch DN 50,
Menge: 8,000 St

**1.2.1.2.76 Kugelhahn DN 65**
Kugelhahn wie vorst. beschrieben, jedoch DN 65,
Menge: 4,000 St

**1.2.1.2.77 Grossentlüfter**
Grossentlüfter Flexvent Super 1/2" FLAMCO Schwimmerent. Flexvent Super 1/2 Schwimmer-Großentlüfter, automatischer Schwimmerentlüfter für Heizungs- und Kühlanlagen mit Messinggehäuse und absperrbarem Entlüftungsventil. Entlüftungsventil waagerecht zur Schwimmerachse in der Kappe eingebaut. Für Frostschutz- mittelzusatz auf Glykolbasis bis 50% geeignet. max. Betriebstemperatur: 120 Gr.C max. Betriebsüberdruck : 10 bar Durchmesser: 73mm Höhe: 119mm Anschluss: G 1/2 F
Menge: 4,000 St

*Hinweis: Absperr- und Entleerventil*
Absperr- und Entleerventil
Freistrom-Absperrventil, mit Entleerstopfen, AG,
mediumberührte Metallteile
aus entzinkungsfreiem und
korrosionsbeständigem Rotguss,
beständig gegen aggressives Wasser,
10 Jahre Gewährleistung,
wartungsfreie Spindelabdichtung
mit selbstfettender EPDM-Lippendichtung,
unter Druck austauschbar,
EPDM-Sitzdichtung, Kegel drehbar gelagert,
gegen Druckschläge gesichert,
Außengewinde für flachdichtende
Verschraubungen, mit Entleerstopfen,
mit Möglichkeit zur Aufnahme
für Temperaturfühler Pt1000 oder
Thermometer mittels optional erhältlicher
Tauchhülse, Spindelgewinde
außerhalb des Mediums,
verschleißfester
Ventilsitz aus Edelstahl bis DN 50,
mit rotem Handrad, totraumfrei,
DVGW-Zulassung, ÖVGW-Zulassung,
SVGW-Zulassung, WRAS-Zulassung,
KIWA-Zulassung, VA-Zulassung,
Kunststoffteile mit KTW- und W 270-Zulassung,
nach UBA-Bewertungsgrundlage, bis DN 32
Schallschutzzulassung nach DIN EN ISO 3822
Klasse 1, DIN EN 1213, Druckstufe PN 16,
max. Betriebstemperatur 110 Grad C

einschl. passender Dämmschale/-kappe

**1.2.1.2.78 Absperrventil DN 20**
Absperrventil wie vor, jedoch DN 20
Menge: 6,000 St

**1.2.1.2.79 Absperrventil DN 25**
Absperrventil wie vor, jedoch DN 25
Menge: 6,000 St

**1.2.1.2.80 Absperrventil DN 32**
Absperrventil wie vor, jedoch DN 32
Menge: 14,000 St

**1.2.1.2.81 Absperrventil DN 40**
Absperrventil wie vor, jedoch DN 40
Menge: 10,000 St

**1.2.1.2.82 Absperrventil DN 50**
Absperrventil wie vor, jedoch DN 50
Menge: 12,000 St

**1.2.1.2.83 Absperrventil DN 65**
Absperrventil wie vor, jedoch DN 65
Menge: 8,000 St

**1.2.1.2.84 Absperrventil DN 80**
Absperrventil wie vor, jedoch DN 80
Menge: 8,000 St

**1.2.1.2.85 Flanschen - Schmutzfänger PN 6, DN 80**
Flanschen - Schmutzfänger PN 6, Gehäuse und Deckel aus Grauguß GG 25, mit doppeltem Nirosieb.DN 80
Menge: 2,000 St

**1.2.1.2.86 Flanschen - Schmutzfänger PN 6, DN 65**
Flanschen - Schmutzfänger PN 6, Gehäuse und Deckel aus Grauguß GG 25, mit doppeltem Nirosieb.DN 65
Menge: 1,000 St

**1.2.1.2.87 Flanschen - Schmutzfänger PN 6, DN 40**
Flanschen - Schmutzfänger PN 6, Gehäuse und Deckel aus Grauguß GG 25, mit doppeltem Nirosieb.DN 40
Menge: 2,000 St

**1.2.1.2.88 Schlammabscheider DN 65, PN 16**
Schlammabscheider DN 65, PN 16 Flansch, mit Magnetitabscheider, Stahl
Material: Stahl
Oberfläche: Lackiert
kvs-Wert: 121
Nennweite: DN 65
Anschluss: Flansch EN1092-1
Menge: 3,000 St

**1.2.1.2.89 Füll- und Entleerungshähne 3/4"**
Füll- und Entleerungshähne 3/4"
aus Rotguß, mit Kappe, Kette u.
Schlauchverschraubung.
Menge: 12,000 St

**1.2.1.2.90 Füll- und Entleerungshähne wie vorst., jedoch 1/2".**
Menge: 8,000 St

**1.2.1.2.91 Be- und Entlüfter**
Be- und Entlüfter
Betriebsüberdruck in bar 3
Betriebstemperatur in Grad C 80
mit Schwimmer aus Kunststoff
weichdichtend, Dichtflächen mit
frostschutzbeständigem Gummi
Gehäuse aus Pressmessing PN 6
mit Gewindeanschluß R 1/2
Menge: 4,000 St

**1.2.1.2.92 Druckprüfung sämtlicher Heißwasserleitungen durch Fachmonteur vor Inbetriebnahme der Heizungsanlage**
Menge: 1,000 psch

**1.2.1.2.93 Zwischendruckprüfung für einzelnen Strang**
Zwischendruckprüfung für einzelnen Strang
(Vor- u. Rücklauf)
einschl. Abdichten der Rohrenden und
Füllen der Anlage
Menge: 6,000 St

###### 1.2.1.3 KG 429 Wärmedämmung und Brandschutz Heizung

*Hinweis: Sämtliche nachfolgende Positionen zur Dämmung von Leitungen sind mit PVC Mantel zu kalkulieren*

**1.2.1.3.1 Wärmedämmung bis DN 15**
Wärmedämmung bis DN 15
von Heizungs- und Warmwasser-Rohrleitungen
Gem. Anlage 5 (zu § 10 Abs.2 und § 14 Abs. 4),
Tabelle 1,
Dämmschale fugendicht auf die Rohrleitung
aufbringen. Schutzstreifen der selbstklebenden
Längsüberlappung entfernen und damit den
Längsschlitz dicht verkleben.
Rundstöße mit selbstklebendem Klebeband
verkleben. Zusätzlich Dämmschale
mit verzinktem Bindedraht, 6 Windungen
pro lfd. Meter, auf der Rohrleitung befestigen.
Baustoffklasse: A2L - s1, d0 nach DIN 13501-1
Schmelzpunkt: > 1000 Grad C nach DIN 4102-17
Wärmeleitfähigkeit: 0,035 W/(m∙K)
Oberfläche: gitternetzverstärkte Aluminiumfolie
Anforderungen:
- Dämmstärke 200%
- Dämmstärke 100%
- Dämmstärke 50%
- sonst.
Dämmdicke:  20 mm
Dämmstoff:  Heizungsrohrschale 800
Dämmlage:  1000 mm
für Rohr DN 15
Menge: 25,000 m

**1.2.1.3.2 Wärmedämmung wie vorst. beschrieben, jedoch DN 20**
Menge: 40,000 m

**1.2.1.3.3 Wärmedämmung wie vorst. beschrieben, jedoch DN 25**
Menge: 38,000 m

**1.2.1.3.4 Wärmedämmung wie vorst. beschrieben, jedoch DN 32**
Menge: 46,000 m

**1.2.1.3.5 Wärmedämmung wie vorst. beschrieben, jedoch DN 40**
Menge: 60,000 m

**1.2.1.3.6 Wärmedämmung wie vorst. beschrieben, jedoch DN 50**
Menge: 56,000 m

**1.2.1.3.7 Wärmedämmung wie vorst. beschrieben, jedoch DN 65**
Menge: 44,000 m

**1.2.1.3.8 Wärmedämmung wie vorst. beschrieben, jedoch DN 80**
Menge: 34,000 m

**1.2.1.3.9 Rohrdämmung für Bogen, DN 15**
Rohrdämmung für Bogen, DN 15,
alle Winkelgrade
in Ausführung wie vor beschrieben.
Menge: 22,000 St

**1.2.1.3.10 Rohrdämmung für Bogen, DN 20**
Rohrdämmung für Bogen, DN 20,
alle Winkelgrade
in Ausführung wie vor beschrieben.
Menge: 24,000 St

**1.2.1.3.11 Rohrdämmung für Bogen, DN 25,**
Rohrdämmung für Bogen, DN 25,
alle Winkelgrade
in Ausführung wie vor beschrieben.
Menge: 18,000 St

**1.2.1.3.12 Rohrdämmung für Bogen, DN 32,**
Rohrdämmung für Bogen, DN 32,
alle Winkelgrade
in Ausführung wie vor beschrieben.
Menge: 20,000 St

**1.2.1.3.13 Rohrdämmung für Bogen, DN 40,**
Rohrdämmung für Bogen, DN 40,
alle Winkelgrade
in Ausführung wie vor beschrieben.
Menge: 28,000 St

**1.2.1.3.14 Rohrdämmung für Bogen, DN 50,**
Rohrdämmung für Bogen, DN 50,
alle Winkelgrade
in Ausführung wie vor beschrieben.
Menge: 26,000 St

**1.2.1.3.15 Rohrdämmung für Bogen, DN 65,**
Rohrdämmung für Bogen, DN 65,
alle Winkelgrade
in Ausführung wie vor beschrieben.
Menge: 12,000 St

**1.2.1.3.16 Rohrdämmung für Bogen, DN 80,**
Rohrdämmung für Bogen, DN 80,
alle Winkelgrade
in Ausführung wie vor beschrieben.
Menge: 14,000 St

**1.2.1.3.17 Rohrdämmung für Abzweig, bis DN 15**
Rohrdämmung für Abzweig, bis DN 15,
alle Winkelgrade
in Ausführung wie vor beschrieben.
Menge: 8,000 St

**1.2.1.3.18 Rohrdämmung für Abzweig, DN 20,**
Rohrdämmung für Abzweig, DN 20,
alle Winkelgrade
in Ausführung wie vor beschrieben.
Menge: 8,000 St

**1.2.1.3.19 Rohrdämmung für Abzweig, DN 25,**
Rohrdämmung für Abzweig, DN 25,
alle Winkelgrade
in Ausführung wie vor beschrieben.
Menge: 12,000 St

**1.2.1.3.20 Rohrdämmung für Abzweig, DN 32**
Rohrdämmung für Abzweig, DN 32
alle Winkelgrade
in Ausführung wie vor beschrieben.
Menge: 10,000 St

**1.2.1.3.21 Rohrdämmung für Abzweig, DN 40**
Rohrdämmung für Abzweig, DN 40
alle Winkelgrade
in Ausführung wie vor beschrieben.
Menge: 8,000 St

**1.2.1.3.22 Rohrdämmung für Abzweig, DN 50**
Rohrdämmung für Abzweig, DN 50
alle Winkelgrade
in Ausführung wie vor beschrieben.
Menge: 6,000 St

**1.2.1.3.23 Rohrdämmung für Abzweig, DN 65,**
Rohrdämmung für Abzweig, DN 65,
alle Winkelgrade
in Ausführung wie vor beschrieben.
Menge: 6,000 St

**1.2.1.3.24 Rohrdämmung für Abzweig, DN 80**
Rohrdämmung für Abzweig, DN 80
alle Winkelgrade
in Ausführung wie vor beschrieben.
Menge: 4,000 St

**1.2.1.3.25 Passstückdämmung, bis DN 15**
Passstückdämmung, bis DN 15,
bis 500mm,
in Ausführung wie vor beschrieben.
Menge: 12,000 St

**1.2.1.3.26 Passstückdämmung, DN 20 bis 25,**
Passstückdämmung, DN 20 bis 25,
bis 500mm,
in Ausführung wie vor beschrieben.
Menge: 14,000 St

**1.2.1.3.27 Passstückdämmung, DN 32 bis 65,**
Passstückdämmung, DN 32 bis 65,
bis 500mm,
in Ausführung wie vor beschrieben.
Menge: 22,000 St

**1.2.1.3.28 Passstückdämmung, DN 80-100**
Passstückdämmung, DN 80-100
bis 500mm,
in Ausführung wie vor beschrieben.
Menge: 18,000 St

**1.2.1.3.29 Dämmbox DN 15, Gewinde- oder Muffenanschluss,**
Dämmbox DN 15, Gewinde- oder Muffenanschluss, für Kugelhahn mit T-Griff
Menge: 12,000 St

**1.2.1.3.30 Dämmbox DN 20, Gewinde- oder Muffenanschluss,**
Dämmbox DN 20, Gewinde- oder Muffenanschluss, für Kugelhahn mit T-Griff
Menge: 20,000 St

**1.2.1.3.31 Dämmbox DN 25, Gewinde- oder Muffenanschluss,**
Dämmbox DN 25, Gewinde- oder Muffenanschluss, für Kugelhahn mit T-Griff
Menge: 19,000 St

**1.2.1.3.32 Dämmbox DN 32, Gewinde- oder Muffenanschluss,**
Dämmbox DN 32, Gewinde- oder Muffenanschluss, für Kugelhahn mit T-Griff
Menge: 23,000 St

**1.2.1.3.33 Dämmbox DN 40, Gewinde- oder Muffenanschluss,**
Dämmbox DN 40, Gewinde- oder Muffenanschluss, für Kugelhahn mit T-Griff
Menge: 30,000 St

**1.2.1.3.34 Dämmbox DN 50, Gewinde- oder Muffenanschluss,**
Dämmbox DN 50, Gewinde- oder Muffenanschluss, für Kugelhahn mit T-Griff
Menge: 22,000 St

**1.2.1.3.35 Dämmbox DN 65, Gewinde- oder Muffenanschluss,**
Dämmbox DN 65, Gewinde- oder Muffenanschluss, für Kugelhahn mit T-Griff
Menge: 12,000 St

**1.2.1.3.36 Dämmbox DN 80, Gewinde- oder Muffenanschluss,**
Dämmbox DN 80, Gewinde- oder Muffenanschluss, für Kugelhahn mit T-Griff
Menge: 8,000 St

###### 1.2.1.4 KG 494 Demontage, Rückbauarbeiten und Sonstiges

*Hinweis: Hinweis zu den Demontagearbeiten:*
Hinweis zu den Demontagearbeiten:
Aufgrund der mangelnden Platzverhältnisse müssen
sämtliche demontierte Materialien umgehend
abtransportiert werden. Eine Zwischenlagerung
auf der Baustelle ist nicht möglich.
Sämtliche dafür erforderlichen Leistungen sind in den
nachfolgenden Positionen einzurechnen und damit abgegolten.
Die Entsorgung muss umweltgerecht bzw. nach den gestzlichen Regelungen erfolgen, sämtliche Nachweise sind mit der Abrechnung vorzulegen.

**1.2.1.4.1 Bestehende Sanitäranlage außer Betrieb nehmen**
Bestehende Sanitäranlage außer Betrieb nehmen und entleeren:
-Koordination der Absperrung der
 Wasserversorgung mit dem  Nutzer
-Entleeren der Anlage und schadloses Ableiten
 des Wassers in vorh. Abläufe.

Die Sanitäranlage muss an ca. 2 Stellen entleert
werden, pro Entleerungsstelle ist ein
Schlauchanschluss mit einer Länge von
ca. 20m zu berücksichtigen
Menge: 5,000 St

**1.2.1.4.2 Demontage und Rückbau der bestehende Warmwasserbereitung BT1/BT2/Küche**
Demontage und Rückbau der bestehende Warmwasserbereitung BT1/BT2/Küche
einschl. Abbau der 4 Warmwasserboiler bis 2000 Liter, Zerschneiden vor Ort und Entsorgung.
Menge: 3,000 St

**1.2.1.4.3 Rückbau und Entsorgung von Bestandsleitungen Trinkwasser DN 32 bis DN 50 aus verzinkten Rohrleitungen inkl. Dämmung**
Menge: 225,000 m

**1.2.1.4.4 Rückbau und Entsorgung von Bestandsleitungen Trinkwasser bis DN 25 aus verzinkten Rohrleitungen inkl. Dämmung**
Menge: 190,000 m

**1.2.1.4.5 Rückbau und Entsorgung von Bestandsleitungen Heizung DN 32 bis DN 65 aus Stahl schwarz inkl. Dämmung**
Menge: 176,000 m

**1.2.1.4.6 Verschluss an Rohrltg TW Stahl verz DN50**
Verschluss herstellen, an vorh. Rohrleitung,
Medium Trinkwasser, aus verzinktem Stahl, DN 50
Menge: 15,000 St

**1.2.1.4.7 Verschluss an Rohrltg TW Stahl verz DN32**
Verschluss herstellen, an vorh. Rohrleitung,
Medium Trinkwasser, aus verzinktem Stahl, DN 32.
Menge: 12,000 St

**1.2.1.4.8 Verschluss an Rohrltg TW Stahl verz DN25**
Verschluss herstellen, an vorh. Rohrleitung,
Medium Trinkwasser, aus verzinktem Stahl, DN 25.
Menge: 12,000 St

**1.2.1.4.9 Verschluss an Rohrltg TW Stahl verz DN20**
Verschluss herstellen, an vorh. Rohrleitung,
Medium Trinkwasser, aus verzinktem Stahl, DN 20.
Menge: 22,000 St

**1.2.1.4.10 Verschluss an Rohrltg TW Stahl verz DN15**
Verschluss herstellen, an vorh. Rohrleitung,
Medium Trinkwasser, aus verzinktem Stahl, DN 15.
Menge: 12,000 St

**1.2.1.4.11 Demontage von Stahl-Befestigungskonstruktionen als Sonderkonstruktion**
Demontage von Stahl-Befestigungskonstruktionen
als Sonderkonstruktion, wie Konsolen,
Auflagerplatten etc. aus dem Gebäude
transportieren und umweltgerecht entsorgen.
Menge: 300,000 kg

**1.2.1.4.12 Schrott/Demontagematerial, verwertbares Metall**
Schrott/Demontagematerial, verwertbares Metall,
wird Eigentumg des AN, ist zu einer vom AN
zu wählenden Verwertungsstelle zu bringen
einschl. Transport- und Sortierkosten
sowie Verwertungsgebühren
für alle Gewichtsklassen.
Menge: 8,000 t

*Hinweis: Kernbohrungen in Beton mit starken Eisenanteil bis*
Kernbohrungen in Beton mit starken Eisenanteil bis
Stabdurchmesser 28 mm herstellen, einschl. Stellen
der benötigten Geräte und Gerüste, sowie aller
notwendigen Nebenarbeiten.
Betondicke bis ca. 40 cm

**1.2.1.4.13 Kernbohrung Wand/Decke D100**
Kernbohrung wie vor, jedoch Wand/Decke D100
Stahlbeton
für Sanitärleitungen
Wand/Deckenstärke bis 30 cm
bis Durchmesser 100 mm
Menge: 6,000 St

**1.2.1.4.14 Kernbohrung Wand/Decke D150**
Kernbohrung wie vor, jedoch Wand/Decke D150
Stahlbeton
für Sanitärleitungen
Wand/Deckenstärke bis 30 cm
bis Durchmesser 150 mm
Menge: 6,000 St

**1.2.1.4.15 Kernbohrung Wand/Decke D300**
Kernbohrung wie vor, jedoch Wand/Decke D300
Stahlbeton für Sanitärleitungen
Wand/Deckenstärke bis 30 cm
bis Durchmesser 300 mm
Menge: 6,000 St

*Hinweis: Profilstahlkonstruktion für Stütz-, Hänge-, Trag- und Sonderbefestigungen, Montageschienen*
Profilstahlkonstruktion für Stütz-, Hänge-, Trag- und
Sonderbefestigungen, Montageschienen und sonstige
Haltekonstruktionen sollten vor Montage mit dem
Gewerk Sanitär abgestimmt werden:

**1.2.1.4.16 Profilstahlkonstruktion für Stütz-, Hänge-, Trag- und Sonderbefestigungen**
Profilstahlkonstruktion für Stütz-, Hänge-, Trag-
und Sonderbefestigungen
einschl. Befestigungsmaterial, feuerverzinkt,
Ausführung mit zugelassenen Metalldübeln,
Abrechnung mit den Einheitsgewichten
der zutreffenden DIN-Normen.
Menge: 500,000 kg

**1.2.1.4.17 Doppel-Montageschienen 50/40/30**
Doppel-Montageschienen 50/40/30
aus sendzimier verzinktem Stahl St. 37,
kaltverformt und gelocht, zur Herstellung
von Rohrtraggerüsten, sowie als Träger
und Führungsschienen für Gleitelemente,
zum beidseitigen Aufhängen von Rohrleitungen,
komplett einschl. Befestigungsmaterial
liefern und montieren.
Menge: 25,000 m

**1.2.1.4.18 Halter aus galvanisch verzinktem Stahl**
Halter aus galvanisch verzinktem Stahl
St. 1203, 50/40 kaltverformt und vormontiert
mit zwei Halteklauen für Doppelschienen
für Wand-, Boden- und Deckenmontage,
komplett einschl. Befestigungsmaterial
liefern und montieren.
Menge: 34,000 St

**1.2.1.4.19 Einfach-Montageschienen 50/40/30**
Einfach-Montageschienen 50/40/30
aus sendzimier verzinktem Stahl St. 37,
kaltverformt und gelocht, zur Herstellung
von Rohrtragegerüsten, sowie als Träger-
und Führungsschienen für Gleitelemente,
zum einseitigem Aufhängen von Rohrleitungen,
komplett einschl. Befestigungsmaterial
liefern und montieren.
Menge: 8,000 m

**1.2.1.4.20 Halter aus galvanisch verzinktem Stahl**
Halter aus galvanisch verzinktem Stahl
St. 1203, 50/40 kalteverformt und vormontiert,
für Einfachschienen, für Wand-, Boden-
und Deckenmontage, komplett
mit Befestigungsmaterial liefern und montieren.
Menge: 16,000 St

**1.2.1.4.21 Schienenbefestigungselemente**
Schienenbefestigungselemente M8 / M10 MSA
oder gleichwertig
liefern und montieren
Menge: 22,000 St

**1.2.1.4.22 Gleitsatz für Doppehalterung**
Gleitsatz für Doppehalterung
aus galvanisch verzinktem Stahl,
passend für Montageschienen 50/40,
zur Montage von Rohrschellen M 12 durch
Adapter, komplett mit Aufhängungs- und
Befestigungsmaterial liefern und montieren.
Menge: 12,000 St

**1.2.1.4.23 Winkelkonsole 200/200**
Winkelkonsole 200/200
für Wand- und Deckenmontage
aus galvanisch verzinktem Stahl,
für stehende hängende oder aufliegende
Rohrhalterungen; die Halterungen können
mit Rohrschellen und Gewindestangen
in stehender und hängender Anordnung,
sowie in Kombination mit entsprechenden
Montageschienen ausgeführt werden,
komplett einschl. Befestigungsmaterial
liefern und montieren.
Menge: 22,000 St

**1.2.1.4.24 Auslegekonsole für Wandmontage**
Auslegekonsole für Wandmontage
aus galvanisch verzinktem Stahl,
für stehende, hängende oder aufliegende
Rohrhalterungen, die Halterungen können
mit Rohrschellen und Gewindestangen
in stehender und hängender Anordnung
sowie in Kombination mit entsprechenden
Montageschienen ausgeführt werden,
komplett einschl. Befestigungsmaterial
liefern und montieren.
50/40/3 Länge 450 mm.
Menge: 12,000 St

**1.2.1.4.25 Bezeichnungsschilder aus Resopal Größe 60 x 40**
Bezeichnungsschilder aus Resopal Größe 60 x 40
mit Wand- bzw. Deckenbefestigungen,
einschl. Beschriftung für Steigstränge
mit Wohnungsbezeichnungen,
Farbe und Schrift nach Angabe.
Menge: 56,000 St

*Hinweis: Sanitär*

**1.2.1.4.26 Druckprüfung mit Wasser nach DIN 1988**
Druckprüfung mit Wasser nach DIN 1988

Zur Dichtheitsprüfung sind die entsprechenden Ausgänge der Installation mit Abdrückstopfen
zu verschliessen und eventuell Leitungen
provisorisch miteinander zu verbinden.

Die Trinkwasseranlage ist über einen Hygienefilter mit Wasser zu befüllen, dass sie luftfrei ist.
Der Prüfdruck muss dem 1,5 fachen Betriebsdruck entsprechen. Die Prüfzeit beträgt 10 Minuten.
Es darf während der Prüfzeit kein Druckabfall
auftreten. An keiner Stelle der Anlage dürfen
Undichtheiten sichtbar sein
Die Druckprüfung ist ausreichend zu
dokumentieren
Technische Daten des Hygienefilters:
Gebrauchswechsel des Filters nach 6 Monaten
bzw. 3.000 Liter
Leistung des Filters: 0,3 l/s bei 3 bar
Bakterienrückhalt >99,9999 %

Nach jeder Benutzung ist der Filter mit
Konservierungsmittel zu befüllen.

Mit Wasser geprüfte Trinkwasserinstallationen
müssen schnellstmöglich der regelmäßigen
Nutzung übergeben werden, um Stagnation
zu verhindern.
Menge: 1,000 psch

**1.2.1.4.27 Zusätzliche Dichtheitsprüfung von Rohrleitungen**
Zusätzliche Dichtheitsprüfung von Rohrleitungen
in Teilabschnitten Rohrleitungslänge in m '100'
im Gebäude, mit Druckluft, Prüfdruck
mit 1,3-fachem Betriebsüberdruck,
Prüfzeit mind. 15 min,
vor Fertigstellung der Anlage,
einschl. der hierfür erforderlichen Verschlüsse
und Anschlüsse sowie deren Beseitigung
nach der Druckprobe.
Menge: 3,000 St

**1.2.1.4.28 Spülen der Leitungen gemäß DIN 1988**
Spülen der Leitungen gemäß DIN 1988
mit Protokoll,
Menge: 1,000 psch

**1.2.1.4.29 Untersuchung der Wasserqualität**
Vor Einzug bzw. Übergabe der gesamten Trinkwasseranlage Untersuchung der Wasserqualität insbesondere auf Legionellen und anderen Krankheitserregern durch einen unabhängigen Sacherständigen / Gutachter/Labor gemäß der
gültigen Trinkwasserverordnung einschl. sämtlicher entstehender Kosten wie Bestellung des Gutachters, Bereitstellung des Montagepersonals, Dokumentation etc.
Anzahl der Proben in Abstimmung bzw. mindestens in:

-KG Hausanschluss
-KG Warmwasserbereitung
-OG Station 3 Stellen
Menge: 1,000 psch

*Hinweis: Heizung*

**1.2.1.4.30 Brandschutzmatten zum Schutz von Fassade und Bodenbelag**
Brandschutzmatten zum Schutz von Fassade und Bodenbelag
bei Schweißarbeiten zu schützende Fläche ca. 1 m2
auslegen, vorhalten und nach den Schweißarbeiten
abbauen, das Material bleibt Eigentum des AN.
Menge: 15,000 St

**1.2.1.4.31 Feuerlöscher**
Feuerlöscher
Bereitstellen, vorhalten und ggf. einsetzen von
Feuerlöschern in ausreichender Anzahl (min. 4 Stück je 10 Liter während der Arbeiten
Menge: 1,000 psch

**1.2.1.4.32 Auf-, Abbau und Vorhaltung von Montagegerüsten mit**
Auf-, Abbau und Vorhaltung von Montagegerüsten
mit Arbeitsbühnen über 2,0 m Höhe über Gelände,
Montagehöhe über  2,0 bis 3,5 m
über Gelände/Fußboden.
Bereich UG 1+2, einschl. Mehrmaliges Auf- und Abbauen, Versetzen innerhalb der Ebenen etc.
Menge: 1,000 psch

**1.2.1.4.33 Vor der Systemfüllung bzw. der Inbetriebnahme**
Vor der Systemfüllung bzw. der Inbetriebnahme
sind die Heizungsanlagen sorgfältig zu spülen;
im Anschluss daran sind sämtliche
Schmutzfänger zu reinigen.
Menge: 1,000 psch

**1.2.1.4.34 Füllung der Heizungsanlagen mit enthärtetem Wasser**
Füllung der Heizungsanlagen
mit enthärtetem Wasser nach VDI 2035,
komplett einschl. Beistellung der
Enthärtungsanlage während der einzelnen
Füllvorgänge

Hinweis:
Der AN hat damit zu rechnen, dass
die Heizungsanlage in mehreren Abschnitten
gefüllt werden muss.
Die hieraus resultierende mehrmalige Beistellung
der Enthärtungsanlage ist mit in den Einheitspreis
einzukalkulieren.
Menge: 1,000 psch

**1.2.1.4.35 Hydraulische Einregulierung der Anlagen**
Hydraulische Einregulierung der Anlagen
mit Erstellung eines Protokolls.
Durchführung des hydraulischen Abgleichs
für die bestehende Heizungsanlage

Einstellung der ermittelten Massenströme

Dokumentation des hydraulischen Abgleichs
mit Hilfe von Messgeräten und des Vergleichs
mit den rechnerisch ermittelten Einstellungen
nach DIN 18380.
Menge: 1,000 psch

**1.2.1.4.36 Wiederholtes Entlüften und Nachfüllen der Heizungsanlagen**
Wiederholtes Entlüften und Nachfüllen
der Heizungsanlagen
mit aufbereitetem gem. VDI 2031, Blatt 1,
Anteil Kalzium-hydrogencarbonat Ca(HCO3)2
im Füllwasser über 0,2 bis 0,3 mol/m3,
Anteil Kalziumhydrogencarbonat Ca(HCO3)2
im Trinkwasser bis 0,5 mol/m3,
Fließdruck 3 bar,
einschl. Messprotokoll/Betriebsbuch
nach VDI 2035-1.
Menge: 1,000 psch

**1.2.1.4.37 Druckprobe von Heizungssträngen und Heizungsverteilungen, DN 15-100**
Druckprobe von Heizungssträngen und
Heizungsverteilungen, DN 15-100,
gezählt als Strang/Verteilung Vor- u. Rücklauf
als Wasserdruckprobe,
Prüfdruck  mit 1,3 fachem Betriebsdruck
vor Fertigstellung der Anlage.
Einschl. der hierfür erforderlichen Verschlüsse
und Anschlüsse, sowie das Beseitigen nach der
Druckprobe, einschl. Erstellen der Prüfatteste
Menge: 1,000 psch

**1.2.1.4.38 Inbetriebnahme der kompletten Heizungsanlagen,**
Inbetriebnahme der kompletten Heizungsanlagen,
einschl. mehrmaligem Entlüften der Anlagenteile,
prüfen der Voreinstellungen und Übergabe sämtl.
Einstellprotokolle
Alle Funktionsabläufe gemäß der Funktionsbeschreibung und den Angaben in den Regelschemata, alle Sollwerte, alle Sicherheits- und Verriegelungsfunktionen.

Im einzelnen sind folgende Arbeiten im Rahmen der  Inbetriebnahme durchzuführen und zu protokollieren:
- Prüfung der Zuordnung von Fühler und Ventile,
- Prüfung, Programmierung und Funktionstest der Pumpen,
  -  Überprüfung aller Teile auf Sauberkeit
   -  Mechanische Prüfung
   -  Elektrische Prüfung
   -  Prüfung Befüllung vorhandener Druckbehälter

Anlagenparametrierung
- Einstellen der erforderlichen Sollwerte

- Abgleich des gesamten Leitungsnetzesnetzes
- Bezeichnung der Messstellen
- Überprüfung aller Funktionen in Abstimmung mit anderen Gewerken
- Hydraulische Einregulierung wasserseitig
- Messung und Protokollierung der Betriebszustände in wasserführenden Kreisen  wie Temperatur, Druck, Volumenstrom,  Drehzahl der Pumpen, Frequenz, Ventilstellung etc

Inkl. für die Inbetriebnahme und Probebetrieb nötigen Betriebsstoffe und Medien.
Menge: 1,000 psch

**1.2.1.4.39 Übergabe der Wartungs- und Bedienungsanweisungen**
Übergabe der Wartungs- und Bedienungsanweisungen mit
Garantieunterlagen, Zusammenstellen einer
übersichtlichen Checkliste, in der alle
wartungsanfälligen Geräte aufgeführt sind 2-fach im
Ordner dem AG zu übergeben.
Aus der Liste müssen hervorgehen:
1.  Gerätebezeichnungen mit Prüfzyklus
2.  Standort
3.  zu überprüfende Teile
4.  Prüfvorgang
5.  Kundendienstanschrift bei Defekt
6.  Prospekte für die im LV enthaltenen
  Geräte, Pumpen etc.
7.  Ersatzteilliste
Menge: 1,000 psch

**1.2.1.4.40 Herstellen und Liefern einer Brandschutzdokumentation**
Herstellen und Liefern einer Brandschutzdokumentation
2-fach zur Minimierung der Risiken im baulichen
Brandschutz, zur Ermittlung und Bewertung
standortbezogener spezifischer Daten des baulichen
Brandschutzes.
Durch die Aufnahmen sollen sowohl die Wirksamkeit der
Brandschutzmaßnahmen nach Herstellung bzw. Wartung oder
Reparatur wie auch die Ordnungsmäßigkeit der Maßnahmen
zu einem späteren Zeitpunkt nachgewiesen werden können.

Im Folgenden sind die wichtigsten Leistungsdaten
genannt:
Fotodokumentation der einzelnen Brandschutz-Maßnahmen
"Nachher".
Differenzierung der einzelnen Maßnahmen z.B.:
Kabelschott, Rohrschott mit VA Ltg, Brandschutzklappe,
etc. mit Angabe zulassungsbezogener Daten (Abmessungen,
Wandstärke, Feuerwiderstandsklasse,  etc.).
Festhalten von Ort und Zeit bei Erstaufnahme der
Maßnahme
Übernahme der ortsbezogenen Daten und Berücksichtigung
des Zeitpunktes bei Wiederaufnahme der einzelnen
Maßnahmen.
Dauerhafte Kennzeichnung der aufgenommenen Maßnahmen
"am Ort" zur Wiedererkennung
Übergabe der Daten als Datensatz, mit dem die o.a.
Auflistung nach den vorgegebenen Kriterien möglich ist.
Leichtes Auffinden von Maßnahmen durch eine einfach zu
handhabende "Such"-Funktion.
Einfache Auflistung ausgeführter Maßnahmen auch im
Hinblick einer transparenten Abrechnung, Sortierung
möglich z.B. nach
- Ort
- Zeit
- Maßnahme
   - Alle
   - Ort
   - Zeit
Menge: 1,000 psch

**1.2.1.4.41 Bestandsunterlagen in 2 Ausfertigungen**
Leistungen für Baubestandsdokumentation

Umfang
Für die Baubestandsdokumentation sind alle für den späteren Betrieb und die Nutzung, sowie für Umbauten, Instandsetzungen und Instandhaltungen erforderlichen Einzeldokumente (inkl. Planunterlagen) zu erbringen.
Dies umfasst:
-  Anlagen- und Funktionsbeschreibungen
-  Berechnungen
-  Betriebs-und Instandhaltungsvorgaben,
  Ersatzteillisten
-  Foto-und Bilddokumentation
-  Gerätekarten mit technischen Angaben,
  Gerätekennlinien
-  Hinweis auf Verschleißteile mit Angabe zur
  Wiederbeschaffung
-  Hinweise auf wiederkehrende Prüfungen
-  Hinweise auf die eingebauten Sicherheitsarmaturen
-  Kundendienste mit Telefonverzeichnis
-  Pläne, Zeichnungen, Schemata (Farbplotts gefaltet)
-  Produktdatenblätter, Herstellerverzeichnisse
-  Protokolle über Druckprobe, Probebetrieb und
  Einregulierung der Anlage
-  Protokolle zu Abnahme, Einweisungen, Übergaben
-  Prüfbescheinigungen, Gutachten
-  Unterlagen zu Brandschutz technischer Anlagenteile
-  Unterlagen zu Mess-Steuer, und Regelungsanlagen
-  Verhalten bei Betriebsstörungen
-  Verbrauchsangaben und Versorgung mit Energie und
  Betriebsmitteln
-  Zuarbeit zur Gefährdungsanalyse bei
  Wartungsarbeiten zum SigeKo-Konzept
- Wartungskarten aller Einbauteile nach VDMA
In dieser Position ist  der Umfang der Unterlagen zu
kalkulieren, die nicht in anderen Positionen erfasst
sind und keine Nebenleistung darstellen.

Struktur
Alle zu erbringenden Dokumente  müssen in eine vom AG vorgegebene 3-stufige Gliederungsstruktur eingeordnet werden
Dies gilt sowohl für die Papierdokumentation in
Aktenordnern, als auch für die digitale Dokumentation in Dateiform.
Alle Einzeldokumente (Papierdokumente und
Einzeldateien) sind in Verzeichnissen in der
vorgegebenen Gliederungsstruktur zu erfassen.

Form Die gesamte Dokumentation ist  in Papierform (2-fache Ausfertigung) in Aktenordnern zu übergeben. Die einzelne Papierdokumente sind in der vorgegebenen Struktur in die Ordner einzuordnen und mit Trennblättern zu unterteilen.
Der Inhalt der Ordner ist jeweils in einem
vorangestellten Verzeichnis zu dokumentieren.
Zusätzlich sind alle Einzeldokumente jeweils in
digitaler Form als PDF-Datei und ggf. zusätzlich als
bearbeitbares Dateiformat auf Datenträger gesammelt zu übergeben. Die Pläne sind als DXF oder DWG file mit einer vom AG vorgegebenen Layerstruktur auf Grundlage
A-CAD 2000 zu übergeben.
Die Dateien sind in einer Gliederungsstruktur nach
Vorgaben des AG auf dem Datenträger abzulegen.

Übergabe an AG
Die Papier-und digitale Dokumentation ist einzeln im Bauablauf und als Gesamtpaket zusammengefasst der Objektüberwachung des AG zu übergeben.
Das Gesamtpaket der Dokumentation muss vor der Abnahme so rechtzeitig übergeben werden, dass eine Überprüfung durch die Objektüberwachung vor dem Abnahmetermin möglich ist.
Können aus technischen oder ablaufbedingten Gründen
einzelne Dokumente nicht vor der Abnahme
fertiggestellt werden, so ist dies rechtzeitig der
Objektüberwachung schriftlich mitzuteilen und die
Übergabe dieser Dokumente abzustimmen
Menge: 1,000 psch

**1.2.1.4.42 Vom AN sind elektrische Übersichtspläne**
Vom AN sind elektrische Übersichtspläne
nach DIN 40719 -1 Schaltungsunterlagen;
Begriffe, Einteilung anzufertigen,
und vor Abnahme der Leistungen dem AG
zu übergeben, als Papierzeichnungen,
3-fach DIN A 4 gefaltet.
Menge: 1,000 psch

**1.2.1.4.43 Anklemmen der bauseits verlegten und eindeutig**
Anklemmen der bauseits verlegten und eindeutig
gekennzeichneten elektrischen Leitungen an
Schaltanlagen der vorbeschriebenen Anlagen,
einschl. Einführen, Absetzen, Durchklingeln und
Ablgeichen der Meßwiderstände, die bauseits
verlegten überstehenden Kabelenden auf die
erforderlichen Anschlußlängen bringen und
fachgerecht befestigen.
Zur Verlegung der elektrischen Leitungen hat
der Auftragnehmer die eindeutige und einheitliche
Kennzeichnung mit der Elektrofirma festzulegen.
Für die Richtigkeit der elektrischen Schaltung
haftet allein der Auftragnehmer.
Alle hierfür erforderlichen Elektropläne sind
kostenlos beizustellen.
Menge: 1,000 psch

**1.2.1.4.44 Abstellen einer Fachkraft bei der Prüfung der Verkabelung**
Abstellen einer Fachkraft bei der Prüfung der
Verkabelung
der MSR-Technik gemeinsam mit dem Gewerk MSR-Technik.
Menge: 1,000 psch

**1.2.1.4.45 Prüfung der elektrischen Verkabelung der Steuer- und Regelanlage nach DIN 18379.**
Prüfung der elektrischen Verkabelung der Steuer- und Regelanlage nach DIN 18379.
Für die Richtigkeit der elektrischen Schaltung haftet allein der Auftragnehmer. Alle hierfür erforderlichen Elektropläne sind kostenlos beizustellen.
Menge: 1,000 psch

**1.2.1.4.46 Zuarbeit an die MSR-Technik**
Zuarbeit an die MSR-Technik mit elektrischen
Anschlussdaten der heizungstechnischen  Bauteile.
Auflistung und Übergabe aller elektrischen Kenndaten aller beschriebenen techn. Anlagenteile, wie
z.B. Pumpen, Ventiel etc. an die MSR Technik.
Menge: 1,000 psch

**1.2.1.4.47 Bestehenden Anlagenteile zur Warmwasserbereitung und Trinkwasseraufbereitung aufnehmen und zur Freigabe vorbereiten**
Bestehenden Anlagenteile zur Warmwasserbereitung
und Trinkwasseraufbereitung aufnehmen und zur Freigabe
vorbereiten.
Alle relevanten Punkte aus dem Bestand mit der vorliegenden
Planung abgleichen und neu auslegen, einschl. Vorlage
aller techn. Bauteile zur Freigabe des AG, rechtzeitig vor
der Ausführung, einschl. Einbeziehen von Lieferzeiten,
Einbringmöglichkeiten etc.
Menge: 1,000 psch

###### 1.2.1.5 Stundenlohnarbeiten

**1.2.1.5.1 Bauleitender Monteur**
Menge: 20,000 h

**1.2.1.5.2 A-Monteur**
Menge: 20,000 h

**1.2.1.5.3 B-Monteur**
Menge: 20,000 h

**1.2.1.5.4 Helfer**
Menge: 20,000 h

**1.2.1.5.5 Zuschlag für Überstundenzuschläge in Prozent alle Lohngruppen**
*** Zuschlagsposition auf die folgenden Positionen
Zuschlag zu Position 1.2.1.5.1-1.2.1.5.4
- 1.2.1.5.1
- 1.2.1.5.2
- 1.2.1.5.3
- 1.2.1.5.4

**1.2.1.5.6 Zuschlag für Normalüberstunden 16.00-20.00 Uhr**
*** Zuschlagsposition auf die folgenden Positionen
Zuschlag zu Position 1.2.1.5.1-1.2.1.5.4
- 1.2.1.5.1
- 1.2.1.5.2
- 1.2.1.5.3
- 1.2.1.5.4

**1.2.1.5.7 Zuschlag für Normalüberstunden 20.00-22.00 Uhr**
*** Zuschlagsposition auf die folgenden Positionen
Zuschlag zu Position 1.2.1.5.1-1.2.1.5.4
- 1.2.1.5.1
- 1.2.1.5.2
- 1.2.1.5.3
- 1.2.1.5.4

**1.2.1.5.8 Zuschlag für Nachtarbeit ab 22.00 Uhr**
*** Zuschlagsposition auf die folgenden Positionen
Zuschlag zu Position 1.2.1.5.1-1.2.1.5.4
- 1.2.1.5.1
- 1.2.1.5.2
- 1.2.1.5.3
- 1.2.1.5.4

**1.2.1.5.9 Zuschlag für Samstagsarbeit**
*** Zuschlagsposition auf die folgenden Positionen
Zuschlag zu Position 1.2.1.5.1-1.2.1.5.4
- 1.2.1.5.1
- 1.2.1.5.2
- 1.2.1.5.3
- 1.2.1.5.4

**1.2.1.5.10 Zuschlag für Sonn- und Feiertag**
*** Zuschlagsposition auf die folgenden Positionen
Zuschlag zu Position 1.2.1.5.1-1.2.1.5.4
- 1.2.1.5.1
- 1.2.1.5.2
- 1.2.1.5.3
- 1.2.1.5.4

USt %: 19,00
